# Tubería multicapa de polipropileno copolímero random resistente a la temperatura/polipropileno copolímero random resistente a la temperatura con fibra de vidrio/polipropileno copolímero random

- Propiedad del archivo: CYPE Ingenieros S.A.
- Formato: FIEBDC-3/2016
- Programa: Generador de precios de la construcción. CYPE Ingenieros, S.A.
- Fecha: 03/10/2024
- Ámbito geográfico: Región de Murcia
- Divisa: EUR
- Costes indirectos: 3 %
- IVA: 21 %

## I Instalaciones

### IH Tuberías para fluidos

#### IHM Tuberías multicapa

**IHM433** m Tubería multicapa de polipropileno copolímero random resistente a la temperatura/polipropileno copolímero random resistente a la temperatura con fibra de vidrio/polipropileno copolímero random resistente a la temperatura (PP-RCT/PP-RCT con fibra de vidrio/PP-RCT), "ITALSAN".
Tubería formada por tubo multicapa de polipropileno copolímero random resistente a la temperatura y a la degradación oxidativa por hipoclorito sódico/polipropileno copolímero random resistente a la temperatura con fibra de vidrio/polipropileno copolímero random resistente a la temperatura y a la degradación oxidativa por hipoclorito sódico (PP-RCT RA7050/PP-RCT con fibra de vidrio/PP-RCT RA7050), de color gris, gama Niron Clima Multilayer Premium, SDR7,3, serie 3,2, "ITALSAN", de 20 mm de diámetro exterior y 2,8 mm de espesor, clase 1/10 bar, clase 2/10 bar, clase 4/10 bar y clase 5/8 bar. Instalación en superficie. Incluso material auxiliar para montaje y sujeción a la obra, accesorios y piezas especiales.
Incluye: Replanteo. Colocación y fijación de tubos, accesorios y piezas especiales. Realización de pruebas de servicio.
Criterio de medición de proyecto: Longitud medida según documentación gráfica de Proyecto.
Criterio de medición de obra: Se medirá la longitud realmente ejecutada según especificaciones de Proyecto.

| Código | Ud | Descripción | Rendimiento | Precio | Importe |
|---|---|---|---|---|---|
| mt37tpi061n | Ud | Material auxiliar para montaje y sujeción a la obra de las tuberías de polipropileno copolímero random resistente a la temperatura y a la degradación oxidativa por hipoclorito sódico/polipropileno copolímero random resistente a la temperatura con fibra de vidrio/polipropileno copolímero random resistente a la temperatura y a la degradación oxidativa por hipoclorito sódico (PP-RCT RA7050/PP-RCT con fibra de vidrio/PP-RCT RA7050), gama Niron Clima Multilayer Premium, SDR7,3, serie 3,2, "ITALSAN", de 20 mm de diámetro exterior, incluso abrazaderas isofónicas. (material) | 1 | 0.31 | 0.310 |
| mt37tpi060ng | m | Tubo multicapa de polipropileno copolímero random resistente a la temperatura y a la degradación oxidativa por hipoclorito sódico/polipropileno copolímero random resistente a la temperatura con fibra de vidrio/polipropileno copolímero random resistente a la temperatura y a la degradación oxidativa por hipoclorito sódico (PP-RCT RA7050/PP-RCT con fibra de vidrio/PP-RCT RA7050), de color gris, gama Niron Clima Multilayer Premium, SDR7,3, serie 3,2, "ITALSAN", de 20 mm de diámetro exterior y 2,8 mm de espesor, clase 1/10 bar, clase 2/10 bar, clase 4/10 bar y clase 5/8 bar, según ASTM F2023, suministrado en barras de 4 m de longitud, con el precio incrementado el 30% en concepto de accesorios y piezas especiales. (material) | 1 | 4.08 | 4.080 |
| mo008 | h | Oficial 1ª fontanero. (mano de obra) | 0.04 | 23.16 | 0.926 |
| mo107 | h | Ayudante fontanero. (mano de obra) | 0.04 | 21.75 | 0.870 |
| % | % | Costes directos complementarios | 2 % | 6.186 | 0.124 |
|  |  | Costes directos |  |  | 6.310 |

Residuos:
- colocación: mt37tpi060ng; factor de residuo 0.0275

## Recursos

**mt37tpi060ng** m Tubo multicapa de polipropileno copolímero random resistente a la temperatura y a la degradación oxidativa por
Datos técnicos: Coste energético 13.940 MJ; Emisión de CO2 0.437 kg; Código LER 17 02 03; Masa del elemento 0.15 kg; Volumen 0.00025 m3
