# Tubería multicapa de polietileno reticulado/aluminio/polietileno (PE-X/Al/PE), preaislada térmicamente

- Propiedad del archivo: CYPE Ingenieros S.A.
- Formato: FIEBDC-3/2016
- Programa: Generador de precios de la construcción. CYPE Ingenieros, S.A.
- Fecha: 03/10/2024
- Ámbito geográfico: Región de Murcia
- Divisa: EUR
- Costes indirectos: 3 %
- IVA: 21 %

## I Instalaciones

### IH Tuberías para fluidos

#### IHU Tuberías multicapa, preaisladas.

**IHU110** m Tubería multicapa de polietileno reticulado/aluminio/polietileno (PE-X/Al/PE), preaislada térmicamente.
Tubería formada por tubo multicapa de polietileno reticulado/aluminio/polietileno (PE-X/Al/PE), de 16 mm de diámetro exterior y 2 mm de espesor, serie 4, clase 1-2-5/8 bar y clase 4/10 bar, suministrado en rollos, con aislamiento térmico de 6 mm de espesor y capa de protección. Instalación en superficie. Incluso material auxiliar para montaje y sujeción a la obra, accesorios y piezas especiales.
Incluye: Replanteo. Colocación y fijación de tubos, accesorios y piezas especiales. Realización de pruebas de servicio.
Criterio de medición de proyecto: Longitud medida según documentación gráfica de Proyecto.
Criterio de medición de obra: Se medirá la longitud realmente ejecutada según especificaciones de Proyecto.

| Código | Ud | Descripción | Rendimiento | Precio | Importe |
|---|---|---|---|---|---|
| mt37tpf435a | Ud | Material auxiliar para montaje y sujeción a la obra de las tuberías multicapa de polietileno reticulado/aluminio/polietileno (PE-X/Al/PE), con aislamiento térmico, de 16 de diámetro exterior. (material) | 1 | 0.2 | 0.200 |
| mt37tpf035ag | m | Tubo multicapa de polietileno reticulado/aluminio/polietileno (PE-X/Al/PE), de 16 mm de diámetro exterior y 2 mm de espesor, serie 4, clase 1-2-5/8 bar y clase 4/10 bar, suministrado en rollos, con aislamiento térmico de 6 mm de espesor y capa de protección, según UNE-EN ISO 21003-2, con el precio incrementado el 30% en concepto de accesorios y piezas especiales. (material) | 1 | 5.11 | 5.110 |
| mo008 | h | Oficial 1ª fontanero. (mano de obra) | 0.03 | 23.16 | 0.695 |
| mo107 | h | Ayudante fontanero. (mano de obra) | 0.03 | 21.75 | 0.653 |
| % | % | Costes directos complementarios | 2 % | 6.658 | 0.133 |
|  |  | Costes directos |  |  | 6.791 |
