# Luminaria de mesa con lámpara LED

- Propiedad del archivo: CYPE Ingenieros S.A.
- Formato: FIEBDC-3/2016
- Programa: Generador de precios de la construcción. CYPE Ingenieros, S.A.
- Fecha: 03/10/2024
- Ámbito geográfico: Región de Murcia
- Divisa: EUR
- Costes indirectos: 3 %
- IVA: 21 %

## I Instalaciones

### II Iluminación

#### III Interior

**III191** Ud Luminaria de mesa con lámpara LED.
Luminaria de pie, de 300 mm de diámetro y 450 mm de altura, de 6 W, alimentación a 220/240 V y 50-60 Hz, con lámpara LED no reemplazable, temperatura de color 3000 K, grado de protección IP20, con cuerpo de luminaria de aluminio, acabado lacado color negro; cabezal orientable; regulador de intensidad y base circular.
Incluye: Montaje, conexionado y comprobación de su correcto funcionamiento.
Criterio de medición de proyecto: Número de unidades previstas, según documentación gráfica de Proyecto.
Criterio de medición de obra: Se medirá el número de unidades realmente ejecutadas según especificaciones de Proyecto.

| Código | Ud | Descripción | Rendimiento | Precio | Importe |
|---|---|---|---|---|---|
| mt34mlg010a | Ud | Luminaria de pie, de 300 mm de diámetro y 450 mm de altura, de 6 W, alimentación a 220/240 V y 50-60 Hz, con lámpara LED no reemplazable, temperatura de color 3000 K, grado de protección IP20, con cuerpo de luminaria de aluminio, acabado lacado color negro; cabezal orientable; regulador de intensidad y base circular. (material) | 1 | 57.53 | 57.530 |
| mo003 | h | Oficial 1ª electricista. (mano de obra) | 0.1 | 23.16 | 2.316 |
| mo102 | h | Ayudante electricista. (mano de obra) | 0.1 | 21.75 | 2.175 |
| % | % | Costes directos complementarios | 2 % | 62.021 | 1.240 |
|  |  | Costes directos |  |  | 63.261 |
