# Canalización de enlace inferior

- Propiedad del archivo: CYPE Ingenieros S.A.
- Formato: FIEBDC-3/2016
- Programa: Generador de precios de la construcción. CYPE Ingenieros, S.A.
- Fecha: 08/03/2024
- Ámbito geográfico: Región de Murcia
- Divisa: EUR
- Costes indirectos: 3 %
- IVA: 21 %

## I Instalaciones

### IL Infraestructura de telecomunicaciones

#### ILE Canalizaciones de enlace

**ILE010** m Canalización de enlace inferior.
Canalización de enlace inferior entre el registro de enlace y el RITI, RITU o RITM, en edificación con un número de PAU comprendido entre 5 y 20, formada por 2 TBA+STDP, 2 reserva de PVC rígido de 40 mm de diámetro, resistencia a compresión mayor de 1250 N, resistencia al impacto 2 julios, con IP547. Instalación en superficie. Incluso accesorios, elementos de sujeción e hilo guía.
Incluye: Replanteo del recorrido de la canalización. Colocación y fijación de los tubos. Colocación del hilo guía.
Criterio de medición de proyecto: Longitud medida en proyección horizontal, según documentación gráfica de Proyecto.
Criterio de medición de obra: Se medirá, en proyección horizontal, la longitud realmente ejecutada según especificaciones de Proyecto.

| Código | Ud | Descripción | Rendimiento | Precio | Importe |
|---|---|---|---|---|---|
| mt35aia090ae | m | Tubo rígido de PVC, enchufable, curvable en caliente, de color negro, de 40 mm de diámetro nominal, para canalización fija en superficie. Resistencia a la compresión 1250 N, resistencia al impacto 2 julios, temperatura de trabajo -5°C hasta 60°C, con grado de protección IP547 según UNE 20324, propiedades eléctricas: aislante, no propagador de la llama. Según UNE-EN 61386-1 y UNE-EN 61386-22. Incluso abrazaderas, elementos de sujeción y accesorios (curvas, manguitos, tes, codos y curvas flexibles). (material) | 4 | 4.59 | 18.360 |
| mt40iva030 | m | Hilo guía de polipropileno de 3 mm de diámetro. (material) | 4.8 | 0.17 | 0.816 |
| mo001 | h | Oficial 1ª instalador de telecomunicaciones. (mano de obra) | 0.207 | 23.16 | 4.794 |
| mo056 | h | Ayudante instalador de telecomunicaciones. (mano de obra) | 0.199 | 21.75 | 4.328 |
| % | % | Costes directos complementarios | 2 % | 28.298 | 0.566 |
|  |  | Costes directos |  |  | 28.864 |

Residuos:
- colocación: mt35aia090ae; factor de residuo 0.0275
- colocación: mt40iva030 Hilo guía de polipropileno de 3 mm de diámetro; factor de residuo 0.0165625

## Recursos

**mt35aia090ae** m Tubo rígido de PVC
Datos técnicos: Coste energético 61.034 MJ; Emisión de CO2 3.030 kg; Código LER 17 02 03; Masa del elemento 0.63 kg; Volumen 0.00105 m3

**mt40iva030** m Hilo guía de polipropileno de 3 mm de diámetro
Datos técnicos: Coste energético 0.630 MJ; Emisión de CO2 0.074 kg; Código LER 17 04 11; Masa del elemento 0.0064 kg; Volumen 0.000004 m3
Residuos:
- embalaje: re150101 Envases de papel y cartón. (componente de residuo); rendimiento 0.065 kg; Código LER 15 01 01; Masa del elemento 1 kg; Volumen 0.001333 m3
