# Registro de enlace superior

- Propiedad del archivo: CYPE Ingenieros S.A.
- Formato: FIEBDC-3/2016
- Programa: Generador de precios de la construcción. CYPE Ingenieros, S.A.
- Fecha: 03/10/2024
- Ámbito geográfico: Región de Murcia
- Divisa: EUR
- Costes indirectos: 3 %
- IVA: 21 %

## I Instalaciones

### IL Infraestructura de telecomunicaciones

#### ILE Canalizaciones de enlace

**ILE031** Ud Registro de enlace superior.
Registro de enlace superior para paso y distribución de instalaciones de ICT, formado por armario con cuerpo y puerta de poliéster reforzado con fibra de vidrio de 700x500x120 mm. Instalación en superficie. Incluso cierre con llave, accesorios, piezas especiales y fijaciones.
Incluye: Replanteo. Colocación y fijación del armario.
Criterio de medición de proyecto: Número de unidades previstas, según documentación gráfica de Proyecto.
Criterio de medición de obra: Se medirá el número de unidades realmente ejecutadas según especificaciones de Proyecto.

| Código | Ud | Descripción | Rendimiento | Precio | Importe |
|---|---|---|---|---|---|
| mt40ire020f | Ud | Registro de enlace superior para paso y distribución de instalaciones de ICT, formado por armario con cuerpo y puerta de poliéster reforzado con fibra de vidrio de 700x500x120 mm, para montar en superficie. Incluso cierre con llave, accesorios, piezas especiales y fijaciones. (material) | 1 | 84.22 | 84.220 |
| mo056 | h | Ayudante instalador de telecomunicaciones. (mano de obra) | 0.486 | 21.75 | 10.571 |
| % | % | Costes directos complementarios | 2 % | 94.791 | 1.896 |
|  |  | Costes directos |  |  | 96.687 |

## Recursos

**mt40ire020f** Ud Registro de enlace superior para paso y distribución de instalaciones de ICT
Datos técnicos: Coste energético 0.019 MJ; Emisión de CO2 0.031 kg
Residuos:
- embalaje: re150101 Envases de papel y cartón. (componente de residuo); rendimiento 0.036 kg; Código LER 15 01 01; Masa del elemento 1 kg; Volumen 0.001333 m3
