# Registro de terminación de red

- Propiedad del archivo: CYPE Ingenieros S.A.
- Formato: FIEBDC-3/2016
- Programa: Generador de precios de la construcción. CYPE Ingenieros, S.A.
- Fecha: 08/03/2024
- Ámbito geográfico: Región de Murcia
- Divisa: EUR
- Costes indirectos: 3 %
- IVA: 21 %

## I Instalaciones

### IL Infraestructura de telecomunicaciones

#### ILI Canalizaciones interiores

**ILI001** Ud Registro de terminación de red.
Registro de terminación de red, formado por dos cajas de plástico adyacentes, de 500x300x80 mm. Instalación empotrada. Incluso tapas, accesorios, piezas especiales y fijaciones.
Criterio de valoración económica: El precio no incluye las ayudas de albañilería para instalaciones.
Incluye: Replanteo. Colocación y fijación de la cajas.
Criterio de medición de proyecto: Número de unidades previstas, según documentación gráfica de Proyecto.
Criterio de medición de obra: Se medirá el número de unidades realmente ejecutadas según especificaciones de Proyecto.

| Código | Ud | Descripción | Rendimiento | Precio | Importe |
|---|---|---|---|---|---|
| mt40irt020b | Ud | Caja de registro de terminación de red, para instalaciones de ICT, de plástico, de 500x300x80 mm, para empotrar. Incluso tapa. (material) | 2 | 35.57 | 71.140 |
| mo001 | h | Oficial 1ª instalador de telecomunicaciones. (mano de obra) | 0.299 | 23.16 | 6.925 |
| mo056 | h | Ayudante instalador de telecomunicaciones. (mano de obra) | 0.299 | 21.75 | 6.503 |
| % | % | Costes directos complementarios | 2 % | 84.568 | 1.691 |
|  |  | Costes directos |  |  | 86.259 |

## Recursos

**mt40irt020b** Ud Caja de registro de terminación de red
Datos técnicos: Coste energético 30.049 MJ; Emisión de CO2 1.517 kg
Residuos:
- embalaje: re150101 Envases de papel y cartón. (componente de residuo); rendimiento 0.03 kg; Código LER 15 01 01; Masa del elemento 1 kg; Volumen 0.001333 m3
