# Canalización secundaria

- Propiedad del archivo: CYPE Ingenieros S.A.
- Formato: FIEBDC-3/2016
- Programa: Generador de precios de la construcción. CYPE Ingenieros, S.A.
- Fecha: 08/03/2024
- Ámbito geográfico: Región de Murcia
- Divisa: EUR
- Costes indirectos: 3 %
- IVA: 21 %

## I Instalaciones

### IL Infraestructura de telecomunicaciones

#### ILS Canalizaciones secundarias

**ILS010** m Canalización secundaria.
Canalización secundaria en tramo para el ascensor, entre el registro principal y un registro de toma colocado en el cuarto de máquinas de cada ascensor, caja de mecanismos de control o espacio equivalente, formada por tubo de PVC flexible, corrugados, reforzados de 25 mm de diámetro, resistencia a la compresión 320 N, resistencia al impacto 2 julios. Instalación empotrada. Incluso accesorios, elementos de sujeción e hilo guía.
Criterio de valoración económica: El precio no incluye las ayudas de albañilería para instalaciones.
Incluye: Replanteo del recorrido de la canalización. Colocación y fijación del tubo. Colocación del hilo guía.
Criterio de medición de proyecto: Longitud medida según documentación gráfica de Proyecto.
Criterio de medición de obra: Se medirá la longitud realmente ejecutada según especificaciones de Proyecto.

| Código | Ud | Descripción | Rendimiento | Precio | Importe |
|---|---|---|---|---|---|
| mt35aia020c | m | Tubo curvable de PVC, transversalmente elástico, corrugado, forrado, de color negro, de 25 mm de diámetro nominal, para canalización empotrada en obra de fábrica (paredes y techos). Resistencia a la compresión 320 N, resistencia al impacto 2 julios, temperatura de trabajo -5°C hasta 60°C, con grado de protección IP547 según UNE 20324, propiedades eléctricas: aislante, no propagador de la llama. Según UNE-EN 61386-1 y UNE-EN 61386-22. (material) | 1 | 0.87 | 0.870 |
| mt40iva030 | m | Hilo guía de polipropileno de 3 mm de diámetro. (material) | 1.2 | 0.17 | 0.204 |
| mo001 | h | Oficial 1ª instalador de telecomunicaciones. (mano de obra) | 0.016 | 23.16 | 0.371 |
| mo056 | h | Ayudante instalador de telecomunicaciones. (mano de obra) | 0.02 | 21.75 | 0.435 |
| % | % | Costes directos complementarios | 2 % | 1.880 | 0.038 |
|  |  | Costes directos |  |  | 1.918 |

Residuos:
- colocación: mt35aia020c; factor de residuo 0.0275
- colocación: mt40iva030 Hilo guía de polipropileno de 3 mm de diámetro; factor de residuo 0.0165625

## Recursos

**mt35aia020c** m Tubo curvable de PVC
Datos técnicos: Coste energético 28.095 MJ; Emisión de CO2 1.395 kg; Código LER 17 02 03; Masa del elemento 0.29 kg; Volumen 0.000483 m3

**mt40iva030** m Hilo guía de polipropileno de 3 mm de diámetro
Datos técnicos: Coste energético 0.630 MJ; Emisión de CO2 0.074 kg; Código LER 17 04 11; Masa del elemento 0.0064 kg; Volumen 0.000004 m3
Residuos:
- embalaje: re150101 Envases de papel y cartón. (componente de residuo); rendimiento 0.065 kg; Código LER 15 01 01; Masa del elemento 1 kg; Volumen 0.001333 m3
