# Sensor de radón

- Propiedad del archivo: CYPE Ingenieros S.A.
- Formato: FIEBDC-3/2016
- Programa: Generador de precios de la construcción. CYPE Ingenieros, S.A.
- Fecha: 03/10/2024
- Ámbito geográfico: Región de Murcia
- Divisa: EUR
- Costes indirectos: 3 %
- IVA: 21 %

## I Instalaciones

### IN Protección frente al radón

#### INC Sistemas de control automático

**INC010** Ud Sensor de radón.
Sensor inteligente de radón, de 82x96x44 mm, con alimentación por cable a 12/24 Vcc o a pilas en caso de corte del suministro eléctrico, rango de medición entre 1 y 1000000 Bq/m³, con led indicador de situación, sonda de temperatura ambiente, sonda de humedad, salida analógica e interfaz RS-485, con posibilidad de comunicación con los protocolos ZigBee y Modbus RTU. Incluso elementos de fijación.
Incluye: Colocación y fijación. Conexionado y comprobación de su correcto funcionamiento.
Criterio de medición de proyecto: Número de unidades previstas, según documentación gráfica de Proyecto.
Criterio de medición de obra: Se medirá el número de unidades realmente ejecutadas según especificaciones de Proyecto.

| Código | Ud | Descripción | Rendimiento | Precio | Importe |
|---|---|---|---|---|---|
| mt41srd020a | Ud | Sensor inteligente de radón, de 82x96x44 mm, con alimentación por cable a 12/24 Vcc o a pilas en caso de corte del suministro eléctrico, rango de medición entre 1 y 1000000 Bq/m³, con led indicador de situación, sonda de temperatura ambiente, sonda de humedad, salida analógica e interfaz RS-485, con posibilidad de comunicación con los protocolos ZigBee y Modbus RTU, con elementos de fijación. (material) | 1 | 1878.8 | 1878.800 |
| mo011 | h | Oficial 1ª montador. (mano de obra) | 0.149 | 23.16 | 3.451 |
| mo080 | h | Ayudante montador. (mano de obra) | 0.149 | 21.78 | 3.245 |
| % | % | Costes directos complementarios | 2 % | 1885.496 | 37.710 |
|  |  | Costes directos |  |  | 1923.206 |
