# Sellado de paso de cables de medianas dimensiones, con mortero de cemento

- Propiedad del archivo: CYPE Ingenieros S.A.
- Formato: FIEBDC-3/2016
- Programa: Generador de precios de la construcción. CYPE Ingenieros, S.A.
- Fecha: 08/03/2024
- Ámbito geográfico: Región de Murcia
- Divisa: EUR
- Costes indirectos: 3 %
- IVA: 21 %

## I Instalaciones

### IO Contra incendios

#### IOJ Protección pasiva contra incendios: instalaciones

**IOJ050** Ud Sellado de paso de cables de medianas dimensiones, con mortero de cemento.
Sellado de paso de cables con aislamiento, de diámetro exterior menor o igual de 21 mm, a través de una abertura de 100 cm², en muro de 15 cm de espesor, para protección pasiva contra incendios y garantizar la resistencia al fuego EI 120, con mortero de cemento con propiedades ignífugas, color gris.
Incluye: Limpieza y preparación del paramento. Aplicación del mortero, con llana. Limpieza final.
Criterio de medición de proyecto: Número de unidades previstas, según documentación gráfica de Proyecto.
Criterio de medición de obra: Se medirá el número de unidades realmente ejecutadas según especificaciones de Proyecto.

| Código | Ud | Descripción | Rendimiento | Precio | Importe |
|---|---|---|---|---|---|
| mt41phi060a | kg | Mortero de cemento con propiedades ignífugas, color gris, para sellado de penetraciones. (material) | 1.62 | 9.22 | 14.936 |
| mo113 | h | Peón ordinario construcción. (mano de obra) | 0.06 | 21.19 | 1.271 |
| % | % | Costes directos complementarios | 2 % | 16.207 | 0.324 |
|  |  | Costes directos |  |  | 16.531 |
