# Sellado de paso de tubería metálica con aislamiento, con venda intumescente. Sistema "HILTI"

- Propiedad del archivo: CYPE Ingenieros S.A.
- Formato: FIEBDC-3/2016
- Programa: Generador de precios de la construcción. CYPE Ingenieros, S.A.
- Fecha: 08/03/2024
- Ámbito geográfico: Región de Murcia
- Divisa: EUR
- Costes indirectos: 3 %
- IVA: 21 %

## I Instalaciones

### IO Contra incendios

#### IOJ Protección pasiva contra incendios: instalaciones

**IOJ101** Ud Sellado de paso de tubería metálica con aislamiento, con venda intumescente. Sistema "HILTI".
Sellado de paso de tubería de acero, de diámetro nominal exterior comprendido entre 88,9 y 159 mm, y de entre 2 y 14,2 mm de espesor, con aislamiento de entre 40 y 80 mm de espesor, en muro de 15 cm de espesor, para protección pasiva contra incendios y garantizar la resistencia al fuego EI 90, formado por dos capas de venda intumescente con marca de colocación, con propiedades ignífugas, modelo CFS-B "HILTI", de 125x2 mm, por ambas caras y sellador acrílico con propiedades ignífugas, modelo CFS-S ACR CW "HILTI", color blanco como material de relleno.
Criterio de valoración económica: El precio no incluye el aislamiento de la tubería.
Incluye: Limpieza y preparación del paramento. Inserción del material de relleno. Colocación de la venda alrededor del tubo. Inserción de la venda en la abertura. Sellado de la junta. Limpieza final.
Criterio de medición de proyecto: Número de unidades previstas, según documentación gráfica de Proyecto.
Criterio de medición de obra: Se medirá el número de unidades realmente ejecutadas según especificaciones de Proyecto.

| Código | Ud | Descripción | Rendimiento | Precio | Importe |
|---|---|---|---|---|---|
| mt41phi010g | Ud | Cartucho de 310 ml de sellador acrílico con propiedades ignífugas, modelo CFS-S ACR CW "HILTI", color blanco, para sellado de juntas y aberturas lineales. (material) | 21.89 | 12.8 | 280.192 |
| mt41phi120d | Ud | Venda intumescente con marca de colocación, con propiedades ignífugas, modelo CFS-B "HILTI", de 125x2 mm, suministrada en rollos de 10 m de longitud. (material) | 0.442 | 377 | 166.634 |
| mo113 | h | Peón ordinario construcción. (mano de obra) | 0.398 | 21.19 | 8.434 |
| % | % | Costes directos complementarios | 2 % | 455.260 | 9.105 |
|  |  | Costes directos |  |  | 464.365 |
