# Protección pasiva contra incendios de conductos metálicos de ventilación y extracción de humos, con lanas minerales, sistema "ROCKWOOL"

- Propiedad del archivo: CYPE Ingenieros S.A.
- Formato: FIEBDC-3/2016
- Programa: Generador de precios de la construcción. CYPE Ingenieros, S.A.
- Fecha: 08/03/2024
- Ámbito geográfico: Región de Murcia
- Divisa: EUR
- Costes indirectos: 3 %
- IVA: 21 %

## I Instalaciones

### IO Contra incendios

#### IOJ Protección pasiva contra incendios: instalaciones

**IOJ205** m² Protección pasiva contra incendios de conductos metálicos de ventilación y extracción de humos, con lanas minerales, sistema "ROCKWOOL".
Sistema de protección pasiva contra incendios de conducto metálico horizontal de sección rectangular para garantizar la resistencia al fuego EI 120 según UNE-EN 1366-1, sistema "ROCKWOOL", mediante el recubrimiento con paneles rígidos de lana de roca volcánica Conlit Duct 120 "ROCKWOOL", según UNE-EN 14303, revestidos por una de sus caras con una lámina de aluminio reforzado color negro, de 90 mm de espesor. Incluso pernos electrosoldados para la fijación de los paneles a la superficie metálica, adhesivo a base de silicatos, de fraguado lento, Cola Conlit "ROCKWOOL", para encolado de piezas de lana de roca tipo Conlit, cinta autoadhesiva de aluminio, de color negro, para sellado de uniones, perfiles en U, de acero galvanizado, de 60 mm para el refuerzo del encuentro entre la lana mineral y el paramento, y banda perimetral realizada con panel rígido de lana de roca volcánica, de 100 mm de anchura para el sellado ignífugo del encuentro entre la lana mineral y el paramento.
Incluye: Corte y ajuste de los paneles. Fijación de los paneles a la superficie metálica. Resolución de juntas longitudinales entre paneles aislantes. Sellado de paso de conductos metálicos entre sectores de incendio. Colocación de los perfiles de refuerzo. Sellado del encuentro entre la lana mineral y el paramento.
Criterio de medición de proyecto: Superficie medida según documentación gráfica de Proyecto.
Criterio de medición de obra: Se medirá la superficie realmente ejecutada según especificaciones de Proyecto.

| Código | Ud | Descripción | Rendimiento | Precio | Importe |
|---|---|---|---|---|---|
| mt42cow010a | m² | Panel rígido de lana de roca volcánica Conlit Duct 120 "ROCKWOOL", según UNE-EN 14303, revestido por una de sus caras con una lámina de aluminio reforzado color negro, de 90 mm de espesor, densidad 180 kg/m³, calor específico 840 J/kgK, factor de resistencia a la difusión del vapor de agua 1,4 y Euroclase A1 de reacción al fuego según UNE-EN 13501-1, para la protección contra incendios de conductos metálicos rectangulares. (material) | 1.15 | 121.76 | 140.024 |
| mt42coi037e | Ud | Pernos electrosoldables, de 100 mm de longitud, para fijación del panel a la superficie metálica. (material) | 15 | 0.15 | 2.250 |
| mt16lrw081b | kg | Adhesivo a base de silicatos, de fraguado lento, Cola Conlit "ROCKWOOL", para encolado de piezas de lana de roca tipo Conlit en instalaciones sometidas a altas temperaturas o elementos de protección pasiva contra incendios. (material) | 0.2 | 15.47 | 3.094 |
| mt42coi126a | m | Cinta autoadhesiva de aluminio, de color negro, de 90 mm de anchura, con adhesivo a base de resinas acrílicas. (material) | 0.9 | 0.01 | 0.009 |
| mt12psg160b | m | Perfil en U, de acero galvanizado, de 60 mm. (material) | 0.67 | 1.14 | 0.764 |
| mt07pcl030 | Ud | Tornillo autotaladrante rosca-chapa, para fijación de chapas. (material) | 4 | 0.35 | 1.400 |
| mo054 | h | Oficial 1ª montador de aislamientos. (mano de obra) | 0.469 | 23.16 | 10.862 |
| mo101 | h | Ayudante montador de aislamientos. (mano de obra) | 0.469 | 21.78 | 10.215 |
| % | % | Costes directos complementarios | 2 % | 168.618 | 3.372 |
|  |  | Costes directos |  |  | 171.990 |

Residuos:
- colocación: mt42cow010a; factor de residuo 0.03
- colocación: mt16lrw081b; factor de residuo 0.03
- colocación: mt42coi126a Cinta autoadhesiva de aluminio, de color negro, de 90 mm de anchura, con adhesivo a base de resinas acrílicas; factor de residuo 0.048
- colocación: mt12psg160b Perfil en U, de acero galvanizado, de 60 mm; factor de residuo 0.0188
- colocación: mt07pcl030 Tornillo autotaladrante rosca-chapa, para fijación de chapas; factor de residuo 0.00428571

## Recursos

**mt42cow010a** m² Panel rígido de lana de roca volcánica Conlit Duct 120 "ROCKWOOL"
Datos técnicos: Coste energético 225.072 MJ; Emisión de CO2 14.096 kg; Código LER 17 06 04; Masa del elemento 16.2 kg; Volumen 0.027 m3
Residuos:
- embalaje: re170203 Plástico. (componente de residuo); rendimiento 0.034 kg; Código LER 17 02 03; Masa del elemento 1 kg; Volumen 0.001667 m3

**mt16lrw081b** kg Adhesivo a base de silicatos
Datos técnicos: Coste energético 0.291 MJ; Emisión de CO2 0.014 kg; Código LER 17 09 04; Masa del elemento 1 kg; Volumen 0.000667 m3
Residuos:
- embalaje: re170203 Plástico; rendimiento 0.003 kg

**mt42coi126a** m Cinta autoadhesiva de aluminio, de color negro, de 90 mm de anchura, con adhesivo a base de resinas acrílicas
Datos técnicos: Coste energético 4.067 MJ; Emisión de CO2 0.288 kg; Código LER 17 04 02; Masa del elemento 0.032 kg; Volumen 0.000021 m3
Residuos:
- embalaje: re170203 Plástico; rendimiento 0.005 kg

**mt12psg160b** m Perfil en U, de acero galvanizado, de 60 mm
Datos técnicos: Coste energético 93.290 MJ; Emisión de CO2 2.859 kg; Código LER 17 04 05; Masa del elemento 0.7 kg; Volumen 0.000333 m3
Residuos:
- embalaje: re170203 Plástico; rendimiento 0.005 kg

**mt07pcl030** Ud Tornillo autotaladrante rosca-chapa, para fijación de chapas
Datos técnicos: Coste energético 0.033 MJ; Emisión de CO2 0.003 kg; Código LER 17 04 05; Masa del elemento 0.0014 kg
Residuos:
- embalaje: re150101 Envases de papel y cartón. (componente de residuo); rendimiento 0.001 kg; Código LER 15 01 01; Masa del elemento 1 kg; Volumen 0.001333 m3
