# Conducto de ventilación y extracción de humos, con resistencia al fuego, de placas de silicato cálcico, sistema "PROMAT"

- Propiedad del archivo: CYPE Ingenieros S.A.
- Formato: FIEBDC-3/2016
- Programa: Generador de precios de la construcción. CYPE Ingenieros, S.A.
- Fecha: 08/03/2024
- Ámbito geográfico: Región de Murcia
- Divisa: EUR
- Costes indirectos: 3 %
- IVA: 21 %

## I Instalaciones

### IO Contra incendios

#### IOJ Protección pasiva contra incendios: instalaciones

**IOJ222** m² Conducto de ventilación y extracción de humos, con resistencia al fuego, de placas de silicato cálcico, sistema "PROMAT".
Conducto horizontal de ventilación, de cuatro caras, para garantizar una resistencia al fuego interior de 120 minutos y una resistencia al fuego exterior de 120 minutos, según UNE-EN 1366-1, de placas de silicato cálcico Promatect-AD "PROMAT", de 1200x2500 mm y 50 mm de espesor, con los bordes cuadrados, fijadas con tornillos autoperforantes 4,8x90 mm. Incluso estructura soporte, adhesivo K84 "PROMAT" y placa de silicato cálcico Promatect-H "PROMAT", para el refuerzo de juntas.
Incluye: Replanteo. Marcado, montaje y posterior anclaje de la estructura soporte. Corte y ajuste de las placas. Montaje y fijación de las placas. Tratamiento de juntas.
Criterio de medición de proyecto: Superficie medida según documentación gráfica de Proyecto, desde las caras exteriores del conducto.
Criterio de medición de obra: Se medirá la superficie realmente ejecutada según especificaciones de Proyecto, desde las caras exteriores del conducto.

| Código | Ud | Descripción | Rendimiento | Precio | Importe |
|---|---|---|---|---|---|
| mt41www050b | Ud | Repercusión, por m², de estructura soporte para conductos de ventilación realizados con placas, compuesta de: varillas roscadas, perfiles angulares, tacos, tuercas y arandelas. (material) | 1 | 9.27 | 9.270 |
| mt12plo020a | m² | Placa de silicato cálcico Promatect-AD "PROMAT", de 1200x2500 mm y 50 mm de espesor, con los bordes cuadrados, Euroclase A1 de reacción al fuego, según UNE-EN 13501-1, apta para ser revestida. (material) | 1.05 | 63.2 | 66.360 |
| mt12psg081h | Ud | Tornillo autoperforante 4,8x90 mm. (material) | 16 | 0.07 | 1.120 |
| mt12ppo020a | kg | Adhesivo a base de silicato cálcico en emulsión acuosa, K84 "PROMAT". (material) | 0.1 | 4.89 | 0.489 |
| mt12plo030a | m² | Placa de silicato cálcico Promatect-H "PROMAT", de 1200x2500 mm y 10 mm de espesor, con los bordes cuadrados, Euroclase A1 de reacción al fuego, según UNE-EN 13501-1, apta para ser revestida. (material) | 0.1 | 25.28 | 2.528 |
| mt12psg081d | Ud | Tornillo autoperforante 3,5x35 mm. (material) | 12 | 0.01 | 0.120 |
| mo053 | h | Oficial 1ª montador de prefabricados interiores. (mano de obra) | 0.647 | 23.16 | 14.985 |
| mo100 | h | Ayudante montador de prefabricados interiores. (mano de obra) | 0.647 | 21.78 | 14.092 |
| % | % | Costes directos complementarios | 2 % | 108.964 | 2.179 |
|  |  | Costes directos |  |  | 111.143 |

Residuos:
- colocación: mt12plo020a; factor de residuo 0.024
- colocación: mt12psg081h Tornillo autoperforante 4,8x90 mm; factor de residuo 0.00512195
- colocación: mt12plo030a; factor de residuo 0.0242916
- colocación: mt12psg081d Tornillo autoperforante 3,5x35 mm; factor de residuo 0.00526316

## Recursos

**mt12plo020a** m² Placa de silicato cálcico Promatect-AD "PROMAT"
Datos técnicos: Coste energético 551.960 MJ; Emisión de CO2 36.294 kg; Código LER 17 09 04; Masa del elemento 26 kg; Volumen 0.017333 m3
Residuos:
- embalaje: re170203 Plástico. (componente de residuo); rendimiento 0.032 kg; Código LER 17 02 03; Masa del elemento 1 kg; Volumen 0.001667 m3

**mt12psg081h** Ud Tornillo autoperforante 4,8x90 mm
Datos técnicos: Coste energético 0.041 MJ; Emisión de CO2 0.003 kg; Código LER 17 04 05; Masa del elemento 0.0041 kg; Volumen 0.000002 m3
Residuos:
- embalaje: re150101 Envases de papel y cartón. (componente de residuo); rendimiento 0.001 kg; Código LER 15 01 01; Masa del elemento 1 kg; Volumen 0.001333 m3

**mt12plo030a** m² Placa de silicato cálcico Promatect-H "PROMAT"
Datos técnicos: Coste energético 156.824 MJ; Emisión de CO2 8.329 kg; Código LER 17 09 04; Masa del elemento 14.6 kg; Volumen 0.009733 m3
Residuos:
- embalaje: re170203 Plástico; rendimiento 0.032 kg

**mt12psg081d** Ud Tornillo autoperforante 3,5x35 mm
Datos técnicos: Coste energético 0.019 MJ; Emisión de CO2 0.002 kg; Código LER 17 04 05; Masa del elemento 0.0019 kg
Residuos:
- embalaje: re150101 Envases de papel y cartón; rendimiento 0.001 kg
