# Protección pasiva contra incendios de elemento estructural de hormigón, con pintura intumescente. Sistema "PROMAT"

- Propiedad del archivo: CYPE Ingenieros S.A.
- Formato: FIEBDC-3/2016
- Programa: Generador de precios de la construcción. CYPE Ingenieros, S.A.
- Fecha: 08/03/2024
- Ámbito geográfico: Región de Murcia
- Divisa: EUR
- Costes indirectos: 3 %
- IVA: 21 %

## I Instalaciones

### IO Contra incendios

#### IOR Protección pasiva contra incendios: estructuras

**IOR072** m² Protección pasiva contra incendios de elemento estructural de hormigón, con pintura intumescente. Sistema "PROMAT".
Sistema de protección pasiva contra incendios de pilar de hormigón, dimensión mínima (mm)/distancia mínima equivalente al eje (mm), mediante la aplicación de tres manos de pintura intumescente para interior o exterior, Promapaint-SC4 "PROMAT", a base de copolímeros acrílicos en emulsión acuosa, color blanco, hasta formar un espesor mínimo de película seca de 1300 micras y conseguir una resistencia al fuego de 120 minutos, según UNE-EN 13381-3.
Incluye: Preparación y limpieza de la superficie soporte. Aplicación de la imprimación. Aplicación de las manos de acabado.
Criterio de medición de proyecto: Superficie medida según documentación gráfica de Proyecto.
Criterio de medición de obra: Se medirá la superficie realmente ejecutada según especificaciones de Proyecto.

| Código | Ud | Descripción | Rendimiento | Precio | Importe |
|---|---|---|---|---|---|
| mt27pwp010g | kg | Pintura intumescente para interior o exterior, Promapaint-SC4 "PROMAT", a base de copolímeros acrílicos en emulsión acuosa, color blanco; para aplicar con pistola de alta presión o con brocha. (material) | 2.6 | 10.24 | 26.624 |
| mt27pwp005a | kg | Imprimación monocomponente, en emulsión acuosa, Accro-Por "PROMAT". (material) | 0.15 | 8.87 | 1.331 |
| mo038 | h | Oficial 1ª pintor. (mano de obra) | 0.388 | 22.53 | 8.742 |
| % | % | Costes directos complementarios | 2 % | 36.697 | 0.734 |
|  |  | Costes directos |  |  | 37.431 |

Residuos:
- colocación: mt27pwp010g; factor de residuo 0.0275
- colocación: mt27pwp005a Imprimación monocomponente, en emulsión acuosa, Accro-Por "PROMAT"; factor de residuo 0.03

## Recursos

**mt27pwp010g** kg Pintura intumescente para interior o exterior
Datos técnicos: Coste energético 43.745 MJ; Emisión de CO2 2.276 kg; Código LER 08 01 11; Masa del elemento 1 kg; Volumen 0.001111 m3
Residuos:
- embalaje: re150104 Envases metálicos. (componente de residuo); rendimiento 0.09 kg; Código LER 15 01 04; Masa del elemento 1 kg; Volumen 0.001667 m3

**mt27pwp005a** kg Imprimación monocomponente, en emulsión acuosa, Accro-Por "PROMAT"
Datos técnicos: Coste energético 75.527 MJ; Emisión de CO2 2.872 kg; Código LER 17 09 04; Masa del elemento 1 kg; Volumen 0.000667 m3
Residuos:
- embalaje: re170203 Plástico. (componente de residuo); rendimiento 0.003 kg; Código LER 17 02 03; Masa del elemento 1 kg; Volumen 0.001667 m3
