# Puesto de control de red de rociadores

- Propiedad del archivo: CYPE Ingenieros S.A.
- Formato: FIEBDC-3/2016
- Programa: Generador de precios de la construcción. CYPE Ingenieros, S.A.
- Fecha: 08/03/2024
- Ámbito geográfico: Región de Murcia
- Divisa: EUR
- Costes indirectos: 3 %
- IVA: 21 %

## I Instalaciones

### IO Contra incendios

#### IOT Sistemas de extinción fijos

**IOT010** Ud Puesto de control de red de rociadores.
Puesto de control de rociadores con actuación eléctrica, de 2 1/2" DN 65 mm de diámetro, unión brida y brida, formado por válvula de diluvio y trim de acero galvanizado con válvula de retención, para sistema de riesgo especial con acción previa de simple enclavamiento. Incluso válvula de compuerta de husillo ascendente y cierre elástico, compresor trifásico de 320 l/min de caudal y depósito de 100 litros de capacidad, alarma hidráulica con motor de agua y gong, accesorios y piezas especiales para conexión a la red de distribución de agua.
Incluye: Replanteo. Montaje, conexionado y comprobación de su correcto funcionamiento.
Criterio de medición de proyecto: Número de unidades previstas, según documentación gráfica de Proyecto.
Criterio de medición de obra: Se medirá el número de unidades realmente ejecutadas según especificaciones de Proyecto.

| Código | Ud | Descripción | Rendimiento | Precio | Importe |
|---|---|---|---|---|---|
| mt41pcr030a | Ud | Puesto de control de rociadores con actuación eléctrica, de 2 1/2" DN 65 mm de diámetro, unión brida y brida, formado por válvula de diluvio y trim de acero galvanizado con válvula de retención. (material) | 1 | 3862.47 | 3862.470 |
| mt41svc010a | Ud | Válvula de compuerta de husillo ascendente y cierre elástico, unión con bridas, de 2 1/2" de diámetro, PN=10 bar, formada por cuerpo, disco en cuña y volante de fundición dúctil y husillo de acero inoxidable. (material) | 1 | 247.78 | 247.780 |
| mt41pcr041a | Ud | Accesorios para el mantenimiento del aire, para compresor. (material) | 1 | 504.85 | 504.850 |
| mt41pcr024V | Ud | Compresor de correa con asa y ruedas, de 1100x450x770 mm, 320 l/min de caudal, depósito de 100 litros de capacidad, 10 bar de presión máxima, 2,2 kW de potencia, para alimentación trifásica a 400 V y 50 Hz de frecuencia. (material) | 1 | 1349.19 | 1349.190 |
| mt41pcr100a | Ud | Alarma hidráulica, con motor de agua y gong de aleación de aluminio. (material) | 1 | 350.82 | 350.820 |
| mt41pcr300f | Ud | Accesorios y piezas especiales para conexión de puesto de control de rociadores a red de distribución de agua. (material) | 1 | 27.11 | 27.110 |
| mo008 | h | Oficial 1ª fontanero. (mano de obra) | 29.855 | 23.16 | 691.442 |
| mo107 | h | Ayudante fontanero. (mano de obra) | 29.855 | 21.75 | 649.346 |
| % | % | Costes directos complementarios | 2 % | 7683.008 | 153.660 |
|  |  | Costes directos |  |  | 7836.668 |

## Recursos

**mt41svc010a** Ud Válvula de compuerta de husillo ascendente y cierre elástico
Datos técnicos: Coste energético 388.385 MJ; Emisión de CO2 32.742 kg
Residuos:
- embalaje: re150101 Envases de papel y cartón. (componente de residuo); rendimiento 0.086 kg; Código LER 15 01 01; Masa del elemento 1 kg; Volumen 0.001333 m3
