# Sellado de junta de dilatación, con sellador elástico

- Propiedad del archivo: CYPE Ingenieros S.A.
- Formato: FIEBDC-3/2016
- Programa: Generador de precios de la construcción. CYPE Ingenieros, S.A.
- Fecha: 03/10/2024
- Ámbito geográfico: Región de Murcia
- Divisa: EUR
- Costes indirectos: 3 %
- IVA: 21 %

## I Instalaciones

### IO Contra incendios

#### IOU Protección pasiva contra incendios: juntas

**IOU010** m Sellado de junta de dilatación, con sellador elástico.
Sellado de junta de dilatación vertical en muro, con una anchura media de junta de 6 mm, para protección pasiva contra incendios y garantizar la resistencia al fuego EI 180, con panel rígido de lana mineral, según UNE-EN 13162, de 40 mm de espesor como material de relleno, recubierto por ambas caras con una capa de 6 mm de espesor de sellador elástico de silicona con propiedades ignífugas, color blanco.
Incluye: Limpieza y preparación de la junta. Inserción del material de relleno. Aplicación del sellador. Alisado con espátula. Limpieza final.
Criterio de medición de proyecto: Longitud medida según documentación gráfica de Proyecto.
Criterio de medición de obra: Se medirá la longitud realmente ejecutada según especificaciones de Proyecto.

| Código | Ud | Descripción | Rendimiento | Precio | Importe |
|---|---|---|---|---|---|
| mt16lra010b | m² | Panel rígido de lana mineral, según UNE-EN 13162, no revestido, de 40 mm de espesor, resistencia térmica 1,1 m²K/W, conductividad térmica 0,035 W/(mK), Euroclase A1 de reacción al fuego según UNE-EN 13501-1, capacidad de absorción de agua a corto plazo <=1 kg/m² y factor de resistencia a la difusión del vapor de agua 1. (material) | 0.041 | 13.59 | 0.557 |
| mt41phi020a | Ud | Cartucho de 310 ml de sellador elástico de silicona con propiedades ignífugas, color blanco, para sellado de juntas y aberturas lineales. (material) | 0.232 | 27.74 | 6.436 |
| mo113 | h | Peón ordinario construcción. (mano de obra) | 0.159 | 21.19 | 3.369 |
| % | % | Costes directos complementarios | 2 % | 10.362 | 0.207 |
|  |  | Costes directos |  |  | 10.569 |

Residuos:
- colocación: mt16lra010b; factor de residuo 0.0334135

## Recursos

**mt16lra010b** m² Panel rígido de lana mineral
Datos técnicos: Coste energético 280.306 MJ; Emisión de CO2 7.345 kg; Código LER 17 06 04; Masa del elemento 4.8 kg; Volumen 0.008 m3
Residuos:
- embalaje: re170203 Plástico. (componente de residuo); rendimiento 0.03 kg; Código LER 17 02 03; Masa del elemento 1 kg; Volumen 0.001667 m3
