# Tubería para ventilación terciaria

- Propiedad del archivo: CYPE Ingenieros S.A.
- Formato: FIEBDC-3/2016
- Programa: Generador de precios de la construcción. CYPE Ingenieros, S.A.
- Fecha: 03/10/2024
- Ámbito geográfico: Región de Murcia
- Divisa: EUR
- Costes indirectos: 3 %
- IVA: 21 %

## I Instalaciones

### IS Evacuación de aguas

#### ISB Bajantes

**ISB042** m Tubería para ventilación terciaria.
Tubería para ventilación terciaria de la red de evacuación de aguas, formada por tubo de PVC, de 32 mm de diámetro y 1,2 mm de espesor; unión pegada con adhesivo. Incluso líquido limpiador, adhesivo para tubos y accesorios de PVC, material auxiliar para montaje y sujeción a la obra, accesorios y piezas especiales.
Incluye: Replanteo del recorrido de la tubería para ventilación y de la situación de los elementos de sujeción. Presentación en seco de los tubos. Fijación del material auxiliar para montaje y sujeción a la obra. Montaje, conexionado y comprobación de su correcto funcionamiento.
Criterio de medición de proyecto: Longitud medida según documentación gráfica de Proyecto.
Criterio de medición de obra: Se medirá la longitud realmente ejecutada según especificaciones de Proyecto.

| Código | Ud | Descripción | Rendimiento | Precio | Importe |
|---|---|---|---|---|---|
| mt36tvg400a | Ud | Material auxiliar para montaje y sujeción a la obra de las tuberías de PVC, de 32 mm de diámetro. (material) | 0.25 | 0.18 | 0.045 |
| mt36tvg010ah | m | Tubo de PVC, de 32 mm de diámetro y 1,2 mm de espesor, con el precio incrementado el 35% en concepto de accesorios y piezas especiales. (material) | 1.05 | 1.62 | 1.701 |
| mt11var009 | l | Líquido limpiador para pegado mediante adhesivo de tubos y accesorios de PVC. (material) | 0.018 | 37.6 | 0.677 |
| mt11var010 | l | Adhesivo para tubos y accesorios de PVC. (material) | 0.009 | 47.92 | 0.431 |
| mo008 | h | Oficial 1ª fontanero. (mano de obra) | 0.08 | 23.16 | 1.853 |
| mo107 | h | Ayudante fontanero. (mano de obra) | 0.04 | 21.75 | 0.870 |
| % | % | Costes directos complementarios | 2 % | 5.577 | 0.112 |
|  |  | Costes directos |  |  | 5.689 |

Residuos:
- colocación: mt36tvg010ah; factor de residuo 0.08
- colocación: mt11var009 Líquido limpiador para pegado mediante adhesivo de tubos y accesorios de PVC; factor de residuo 0.0275

## Recursos

**mt36tvg010ah** m Tubo de PVC, de 32 mm de diámetro y 1,2 mm de espesor
Datos técnicos: Coste energético 36.367 MJ; Emisión de CO2 0.532 kg; Código LER 17 02 03; Masa del elemento 0.41 kg; Volumen 0.000683 m3
Residuos:
- embalaje: re150101 Envases de papel y cartón. (componente de residuo); rendimiento 0.018 kg; Código LER 15 01 01; Masa del elemento 1 kg; Volumen 0.001333 m3
- embalaje: re170201 Madera. (componente de residuo); rendimiento 0.052 kg; Código LER 17 02 01; Masa del elemento 1 kg; Volumen 0.000909 m3
- embalaje: re170203 Plástico. (componente de residuo); rendimiento 0.003 kg; Código LER 17 02 03; Masa del elemento 1 kg; Volumen 0.001667 m3

**mt11var009** l Líquido limpiador para pegado mediante adhesivo de tubos y accesorios de PVC
Datos técnicos: Coste energético 3.819 MJ; Emisión de CO2 0.202 kg; Código LER 20 01 30; Masa del elemento 1 kg; Volumen 0.001 m3
Residuos:
- embalaje: re170203 Plástico; rendimiento 0.032 kg
