# Red interior de evacuación para cocina

- Propiedad del archivo: CYPE Ingenieros S.A.
- Formato: FIEBDC-3/2016
- Programa: Generador de precios de la construcción. CYPE Ingenieros, S.A.
- Fecha: 03/10/2024
- Ámbito geográfico: Región de Murcia
- Divisa: EUR
- Costes indirectos: 3 %
- IVA: 21 %

## I Instalaciones

### IS Evacuación de aguas

#### ISD Derivaciones individuales

**ISD022** Ud Red interior de evacuación para cocina.
Red interior de evacuación insonorizada y con resistencia al fuego, para cocina con dotación para: fregadero, toma de desagüe para lavavajillas, realizada con tubo de fundición gris para la red de desagües que conectan la evacuación de los aparatos con la bajante, con los diámetros necesarios para cada punto de servicio. Incluso, material auxiliar para montaje y sujeción a la obra, accesorios y piezas especiales.
Incluye: Replanteo del recorrido de la tubería y de la situación de los elementos de sujeción. Presentación en seco de los tubos. Fijación del material auxiliar para montaje y sujeción a la obra. Montaje, conexionado y comprobación de su correcto funcionamiento. Realización de pruebas de servicio.
Criterio de medición de proyecto: Número de unidades previstas, según documentación gráfica de Proyecto.
Criterio de medición de obra: Se medirá el número de unidades realmente ejecutadas según especificaciones de Proyecto.

| Código | Ud | Descripción | Rendimiento | Precio | Importe |
|---|---|---|---|---|---|
| mt36tfg010ac | m | Tubo de fundición gris, de 40 mm de diámetro y 3 mm de espesor, según UNE-EN 877, con el precio incrementado el 10% en concepto de accesorios y piezas especiales. (material) | 4.3 | 64.01 | 275.243 |
| mt30del010a | Ud | Toma de desagüe para electrodoméstico, con enlace mixto macho de PVC, de 40 mm de diámetro. (material) | 1 | 2.82 | 2.820 |
| mo008 | h | Oficial 1ª fontanero. (mano de obra) | 4.279 | 23.16 | 99.102 |
| mo107 | h | Ayudante fontanero. (mano de obra) | 2.14 | 21.75 | 46.545 |
| % | % | Costes directos complementarios | 2 % | 423.710 | 8.474 |
|  |  | Costes directos |  |  | 432.184 |

Residuos:
- colocación: mt36tfg010ac; factor de residuo 0.026846

## Recursos

**mt36tfg010ac** m Tubo de fundición gris
Datos técnicos: Coste energético 36.280 MJ; Emisión de CO2 1.778 kg; Código LER 17 04 05; Masa del elemento 3.5 kg; Volumen 0.001667 m3
Residuos:
- embalaje: re170201 Madera. (componente de residuo); rendimiento 0.012 kg; Código LER 17 02 01; Masa del elemento 1 kg; Volumen 0.000909 m3
- embalaje: re170203 Plástico. (componente de residuo); rendimiento 0.003 kg; Código LER 17 02 03; Masa del elemento 1 kg; Volumen 0.001667 m3
