# Red interior de evacuación para galería

- Propiedad del archivo: CYPE Ingenieros S.A.
- Formato: FIEBDC-3/2016
- Programa: Generador de precios de la construcción. CYPE Ingenieros, S.A.
- Fecha: 03/10/2024
- Ámbito geográfico: Región de Murcia
- Divisa: EUR
- Costes indirectos: 3 %
- IVA: 21 %

## I Instalaciones

### IS Evacuación de aguas

#### ISD Derivaciones individuales

**ISD023** Ud Red interior de evacuación para galería.
Red interior de evacuación insonorizada, para galería con dotación para: toma de desagüe para lavadora, realizada con tubo de polipropileno con nivel de insonorización medio para la red de desagües que conectan la evacuación de los aparatos con la bajante, con los diámetros necesarios para cada punto de servicio. Incluso, material auxiliar para montaje y sujeción a la obra, accesorios y piezas especiales.
Incluye: Replanteo del recorrido de la tubería y de la situación de los elementos de sujeción. Presentación en seco de los tubos. Fijación del material auxiliar para montaje y sujeción a la obra. Montaje, conexionado y comprobación de su correcto funcionamiento. Realización de pruebas de servicio.
Criterio de medición de proyecto: Número de unidades previstas, según documentación gráfica de Proyecto.
Criterio de medición de obra: Se medirá el número de unidades realmente ejecutadas según especificaciones de Proyecto.

| Código | Ud | Descripción | Rendimiento | Precio | Importe |
|---|---|---|---|---|---|
| mt36tip110bd | m | Tubo de polipropileno con nivel de insonorización medio, de 40 mm de diámetro y 1,8 mm de espesor, color azul, con extremo abocardado y junta elástica, según UNE-EN 1451-1, con el precio incrementado el 15% en concepto de accesorios y piezas especiales. (material) | 2.65 | 5.91 | 15.662 |
| mt30del010a | Ud | Toma de desagüe para electrodoméstico, con enlace mixto macho de PVC, de 40 mm de diámetro. (material) | 1 | 2.82 | 2.820 |
| mo008 | h | Oficial 1ª fontanero. (mano de obra) | 2.637 | 23.16 | 61.073 |
| mo107 | h | Ayudante fontanero. (mano de obra) | 1.319 | 21.75 | 28.688 |
| % | % | Costes directos complementarios | 2 % | 108.243 | 2.165 |
|  |  | Costes directos |  |  | 110.408 |

Residuos:
- colocación: mt36tip110bd; factor de residuo 0.027502

## Recursos

**mt36tip110bd** m Tubo de polipropileno con nivel de insonorización medio
Datos técnicos: Coste energético 23.697 MJ; Emisión de CO2 0.742 kg; Código LER 17 02 03; Masa del elemento 0.255 kg; Volumen 0.000425 m3
