# Colector suspendido para sistema de drenaje sifónico de cubierta, sistema Akasison "JIMTEN"

- Propiedad del archivo: CYPE Ingenieros S.A.
- Formato: FIEBDC-3/2016
- Programa: Generador de precios de la construcción. CYPE Ingenieros, S.A.
- Fecha: 03/10/2024
- Ámbito geográfico: Región de Murcia
- Divisa: EUR
- Costes indirectos: 3 %
- IVA: 21 %

## I Instalaciones

### IS Evacuación de aguas

#### ISS Colectores suspendidos

**ISS020** m Colector suspendido para sistema de drenaje sifónico de cubierta, sistema Akasison "JIMTEN".
Colector suspendido para sistema de drenaje sifónico de cubierta, formado por tubería templada mediante tratamiento térmico adicional, de polietileno de alta densidad (PEAD/HDPE), de 40 mm de diámetro exterior y 3,0 mm de espesor, sistema Akasison "JIMTEN", con suspensión a la cubierta metálica cada 2,5 m mediante rieles con varillas de cuelgue con soportes de suspensión en su extremo inferior, conectores de unión entre rieles, abrazaderas para el tubo fijadas a los rieles cada 0,8 m y manguitos electrosoldables para la realización de puntos fijos cada 5 m, con codos a 45° para conexión con la bajante.
Incluye: Replanteo del recorrido del colector y de la situación de los elementos de sujeción. Presentación en seco de los tubos. Fijación de las abrazaderas. Montaje, conexionado y comprobación de su correcto funcionamiento. Realización de pruebas de servicio.
Criterio de medición de proyecto: Longitud medida en proyección horizontal, según documentación gráfica de Proyecto.
Criterio de medición de obra: Se medirá, en proyección horizontal, la longitud realmente ejecutada según especificaciones de Proyecto.

| Código | Ud | Descripción | Rendimiento | Precio | Importe |
|---|---|---|---|---|---|
| mt11aka200 | Ud | Varilla roscada. (material) | 0.4 | 0.6 | 0.240 |
| mt11aka060 | Ud | Soporte para suspensión de riel de 30x30 mm, de acero galvanizado, sistema Akasison "JIMTEN". (material) | 0.4 | 5 | 2.000 |
| mt11aka070 | Ud | Riel de 5000x30x30 mm, de acero galvanizado, sistema Akasison "JIMTEN". (material) | 0.2 | 13 | 2.600 |
| mt11aka090a | Ud | Abrazadera para tubería de 40 mm de diámetro, de acero galvanizado, sistema Akasison "JIMTEN", para sujeción a riel. (material) | 1.25 | 11 | 13.750 |
| mt11aka040ba | m | Tubería templada mediante tratamiento térmico adicional, de polietileno de alta densidad (PEAD/HDPE), de 40 mm de diámetro exterior y 3 mm de espesor, sistema Akasison "JIMTEN", en tramos de 5 m de longitud. (material) | 1.05 | 4 | 4.200 |
| mt11aka100a | Ud | Manguito electrosoldable de polietileno de alta densidad (PEAD/HDPE), de 40 mm de diámetro interior, sistema Akasison "JIMTEN". (material) | 0.4 | 6.56 | 2.624 |
| mt11aka150a | Ud | Codo 45° de polietileno de alta densidad (PEAD/HDPE), de 40 mm de diámetro exterior y 3 mm de espesor, sistema Akasison "JIMTEN". (material) | 0.1 | 2.03 | 0.203 |
| mo008 | h | Oficial 1ª fontanero. (mano de obra) | 0.179 | 23.16 | 4.146 |
| mo107 | h | Ayudante fontanero. (mano de obra) | 0.09 | 21.75 | 1.958 |
| % | % | Costes directos complementarios | 2 % | 31.721 | 0.634 |
|  |  | Costes directos |  |  | 32.355 |

Residuos:
- colocación: mt11aka070 Riel de 5000x30x30 mm, de acero galvanizado, sistema Akasison "JIMTEN"; factor de residuo 0.0053
- colocación: mt11aka090a Abrazadera para tubería de 40 mm de diámetro, de acero galvanizado, sistema Akasison "JIMTEN", para sujeción a riel; factor de residuo 0.0188
- colocación: mt11aka040ba; factor de residuo 0.0275
- colocación: mt11aka100a; factor de residuo 0.0275309
- colocación: mt11aka150a; factor de residuo 0.0275

## Recursos

**mt11aka070** Ud Riel de 5000x30x30 mm, de acero galvanizado, sistema Akasison "JIMTEN"
Datos técnicos: Coste energético 52.820 MJ; Emisión de CO2 5.184 kg; Código LER 17 04 05; Masa del elemento 1.95 kg; Volumen 0.000929 m3
Residuos:
- embalaje: re170203 Plástico. (componente de residuo); rendimiento 0.04 kg; Código LER 17 02 03; Masa del elemento 1 kg; Volumen 0.001667 m3

**mt11aka090a** Ud Abrazadera para tubería de 40 mm de diámetro, de acero galvanizado, sistema Akasison "JIMTEN", para sujeción a riel
Datos técnicos: Coste energético 5.183 MJ; Emisión de CO2 0.402 kg; Código LER 17 04 05; Masa del elemento 0.11 kg; Volumen 0.000052 m3
Residuos:
- embalaje: re170203 Plástico; rendimiento 0.025 kg

**mt11aka040ba** m Tubería templada mediante tratamiento térmico adicional
Datos técnicos: Coste energético 34.877 MJ; Emisión de CO2 1.732 kg; Código LER 17 02 03; Masa del elemento 0.36 kg; Volumen 0.0006 m3

**mt11aka100a** Ud Manguito electrosoldable de polietileno de alta densidad (PEAD/HDPE)
Datos técnicos: Coste energético 1.588 MJ; Emisión de CO2 0.108 kg; Código LER 17 02 03; Masa del elemento 0.0162 kg; Volumen 0.000027 m3
Residuos:
- embalaje: re150101 Envases de papel y cartón. (componente de residuo); rendimiento 0.035 kg; Código LER 15 01 01; Masa del elemento 1 kg; Volumen 0.001333 m3

**mt11aka150a** Ud Codo 45° de polietileno de alta densidad (PEAD/HDPE)
Datos técnicos: Coste energético 11.645 MJ; Emisión de CO2 0.607 kg; Código LER 17 02 03; Masa del elemento 0.12 kg; Volumen 0.0002 m3
Residuos:
- embalaje: re150101 Envases de papel y cartón; rendimiento 0.035 kg
