# Montacoches

- Propiedad del archivo: CYPE Ingenieros S.A.
- Formato: FIEBDC-3/2016
- Programa: Generador de precios de la construcción. CYPE Ingenieros, S.A.
- Fecha: 03/10/2024
- Ámbito geográfico: Región de Murcia
- Divisa: EUR
- Costes indirectos: 3 %
- IVA: 21 %

## I Instalaciones

### IT Transporte

#### ITM Montacoches

**ITM010** Ud Montacoches.
Suministro e instalación completa de montacoches eléctrico de adherencia para 3000 kg y 0,6 m/s, sistema de accionamiento de 1 velocidad de 2 paradas (3 m), maniobra universal simple, puertas de acceso correderas automáticas de 220 cm de ancho y 200 cm de altura en acero pintado, cabina sin puerta y nivel medio de acabado. Incluso ganchos de fijación, lámparas de alumbrado del hueco, guías, cables de tracción y pasacables, amortiguadores de foso, contrapesos, grupo tractor, cuadro y cable de maniobra, bastidor, chasis y puertas de cabina con acabados, limitador de velocidad y paracaídas, botoneras de piso y de cabina, selector de paradas, instalación eléctrica, línea telefónica y sistemas de seguridad. Totalmente montado, conexionado y probado.
Incluye: Replanteo de guías y niveles. Colocación de los puntos de fijación. Instalación de las lámparas de alumbrado del hueco. Montaje de guías, cables de tracción y pasacables. Colocación de los amortiguadores de foso. Colocación de contrapesos. Presentación de las puertas de acceso. Montaje del grupo tractor. Montaje del cuadro y conexión del cable de maniobra. Montaje del bastidor, el chasis y las puertas de cabina con sus acabados. Instalación del limitador de velocidad y el paracaídas. Instalación de las botoneras de piso y de cabina. Instalación del selector de paradas. Conexionado con la red eléctrica. Instalación de la línea telefónica y de los sistemas de seguridad.
Criterio de medición de proyecto: Número de unidades previstas, según documentación gráfica de Proyecto.
Criterio de medición de obra: Se medirá el número de unidades realmente ejecutadas según especificaciones de Proyecto.

| Código | Ud | Descripción | Rendimiento | Precio | Importe |
|---|---|---|---|---|---|
| mt39mec010b | Ud | Cabina con acabados de calidad media para montacoches eléctrico industrial de 3000 kg de carga nominal y 0,6 m/s de velocidad. (material) | 1 | 9117.6 | 9117.600 |
| mt39mea010a | Ud | Amortiguadores de foso y contrapesos para montacoches eléctrico industrial de 3000 kg de carga nominal y 0,6 m/s de velocidad. (material) | 1 | 5724.42 | 5724.420 |
| mt39mab010b | Ud | Botonera de piso con acabados de calidad media, para montacoches. (material) | 2 | 23.61 | 47.220 |
| mt39mab020d | Ud | Botonera de cabina para montacoches con acabados de calidad media y 2 paradas (3 m). (material) | 1 | 55.19 | 55.190 |
| mt39meg010a | Ud | Grupo tractor para montacoches eléctrico industrial de 3000 kg de carga nominal y 0,6 m/s de velocidad. (material) | 1 | 20525.2 | 20525.200 |
| mt39mel010a | Ud | Limitador de velocidad y paracaídas para montacoches eléctrico industrial de 3000 kg de carga nominal y 0,6 m/s de velocidad. (material) | 1 | 5026.69 | 5026.690 |
| mt39mem010a | Ud | Cuadro y cable de maniobra para montacoches eléctrico industrial de 3000 kg de carga nominal, 2 paradas (3 m) y 0,6 m/s de velocidad. (material) | 1 | 4784.98 | 4784.980 |
| mt39map010a | Ud | Puerta de acceso corredera automática de acero pintado de 220 cm de ancho y 200 cm de alto. (material) | 2 | 1897.85 | 3795.700 |
| mt39mer010a | Ud | Recorrido de guías y cables de tracción para montacoches eléctrico industrial de 3000 kg de carga nominal, 2 paradas (3 m) y 0,6 m/s de velocidad. (material) | 1 | 5610.51 | 5610.510 |
| mt39mes010a | Ud | Selector de paradas para montacoches eléctrico industrial de 0,6 m/s de velocidad. (material) | 2 | 66.09 | 132.180 |
| mt39www020 | Ud | Material auxiliar para instalaciones de transporte. (material) | 2 | 10.08 | 20.160 |
| mt39www010 | Ud | Lámpara de 40 W, incluso mecanismos de fijación y portalámparas. (material) | 2 | 4.14 | 8.280 |
| mt39www011 | Ud | Gancho adosado al techo, capaz de soportar suspendido el mecanismo tractor. (material) | 1 | 41.44 | 41.440 |
| mo016 | h | Oficial 1ª instalador de aparatos elevadores. (mano de obra) | 119.418 | 23.16 | 2765.721 |
| mo085 | h | Ayudante instalador de aparatos elevadores. (mano de obra) | 119.418 | 21.75 | 2597.342 |
| % | % | Costes directos complementarios | 2 % | 60252.633 | 1205.053 |
|  |  | Costes directos |  |  | 61457.686 |

## Recursos

**mt39mec010b** Ud Cabina con acabados de calidad media para montacoches eléctrico industrial de 3000 kg de carga nominal y 0,6 m/s de
Datos técnicos: Coste energético 49903.288 MJ; Emisión de CO2 4136.285 kg
Residuos:
- embalaje: re150101 Envases de papel y cartón. (componente de residuo); rendimiento 0.7 kg; Código LER 15 01 01; Masa del elemento 1 kg; Volumen 0.001333 m3

**mt39mea010a** Ud Amortiguadores de foso y contrapesos para montacoches eléctrico industrial de 3000 kg de carga nominal y 0,6 m/s de
Datos técnicos: Coste energético 32439.019 MJ; Emisión de CO2 1683.031 kg
Residuos:
- embalaje: re150101 Envases de papel y cartón; rendimiento 0.036 kg

**mt39mab010b** Ud Botonera de piso con acabados de calidad media, para montacoches
Datos técnicos: Coste energético 5.422 MJ; Emisión de CO2 0.472 kg
Residuos:
- embalaje: re150101 Envases de papel y cartón; rendimiento 0.03 kg

**mt39mab020d** Ud Botonera de cabina para montacoches con acabados de calidad media y 2 paradas (3 m)
Datos técnicos: Coste energético 5.424 MJ; Emisión de CO2 0.475 kg
Residuos:
- embalaje: re150101 Envases de papel y cartón; rendimiento 0.033 kg

**mt39meg010a** Ud Grupo tractor para montacoches eléctrico industrial de 3000 kg de carga nominal y 0,6 m/s de velocidad
Datos técnicos: Coste energético 16324.128 MJ; Emisión de CO2 1126.720 kg
Residuos:
- embalaje: re150101 Envases de papel y cartón; rendimiento 0.7 kg

**mt39mel010a** Ud Limitador de velocidad y paracaídas para montacoches eléctrico industrial de 3000 kg de carga nominal y 0,6 m/s de
Datos técnicos: Coste energético 7538.816 MJ; Emisión de CO2 768.586 kg
Residuos:
- embalaje: re150101 Envases de papel y cartón; rendimiento 0.18 kg
- embalaje: re170203 Plástico. (componente de residuo); rendimiento 0.09 kg; Código LER 17 02 03; Masa del elemento 1 kg; Volumen 0.001667 m3

**mt39mem010a** Ud Cuadro y cable de maniobra para montacoches eléctrico industrial de 3000 kg de carga nominal
Datos técnicos: Coste energético 150.274 MJ; Emisión de CO2 8.022 kg
Residuos:
- embalaje: re150101 Envases de papel y cartón; rendimiento 2.143 kg

**mt39map010a** Ud Puerta de acceso corredera automática de acero pintado de 220 cm de ancho y 200 cm de alto
Datos técnicos: Coste energético 1987.481 MJ; Emisión de CO2 103.055 kg
Residuos:
- embalaje: re170203 Plástico; rendimiento 0.201 kg
- embalaje: re170604 Materiales de aislamiento distintos de los especificados en los códigos 17 06 01 y 17 06 03. (componente de residuo); rendimiento 0.038 kg; Código LER 17 06 04; Masa del elemento 1 kg; Volumen 0.001667 m3

**mt39mer010a** Ud Recorrido de guías y cables de tracción para montacoches eléctrico industrial de 3000 kg de carga nominal
Datos técnicos: Coste energético 5579.458 MJ; Emisión de CO2 814.941 kg
Residuos:
- embalaje: re150101 Envases de papel y cartón; rendimiento 0.624 kg

**mt39mes010a** Ud Selector de paradas para montacoches eléctrico industrial de 0,6 m/s de velocidad
Datos técnicos: Coste energético 7.416 MJ; Emisión de CO2 0.457 kg
Residuos:
- embalaje: re150101 Envases de papel y cartón; rendimiento 0.035 kg
