# Aspirador híbrido "ECCO-EXTRACTORES EÓLICOS ECOLÓGICOS"

- Propiedad del archivo: CYPE Ingenieros S.A.
- Formato: FIEBDC-3/2016
- Programa: Generador de precios de la construcción. CYPE Ingenieros, S.A.
- Fecha: 03/10/2024
- Ámbito geográfico: Región de Murcia
- Divisa: EUR
- Costes indirectos: 3 %
- IVA: 21 %

## I Instalaciones

### IV Ventilación

#### IVH Ventilación híbrida

**IVH031** Ud Aspirador híbrido "ECCO-EXTRACTORES EÓLICOS ECOLÓGICOS".
Extractor eólico híbrido, de aluminio (Dureza H-24) resistente a la corrosión, serie Ecco Híbrida, modelo 10" "ECCO-EXTRACTORES EÓLICOS ECOLÓGICOS", de 250 mm de diámetro nominal de entrada, de 1000 m³/h de caudal de aire, 440 mm de diámetro y 420 mm de altura, resistencia al viento de hasta 120 km/h, compuesto por sombrerete giratorio de aluminio, motor de tipo EC de bajo consumo de accionamiento automático, de 50 W de potencia, para alimentación a 230 V y 50/60 Hz de frecuencia, grado de protección IP54, estructura de acero galvanizado, rodamientos de acero inoxidable y muelle amortiguador de acero inoxidable, con sistema de fijación de componentes con remaches de aluminio; instalación en el extremo exterior del conducto de extracción (boca de expulsión). Incluso elementos de fijación.
Incluye: Replanteo. Colocación y fijación. Conexionado y comprobación de su correcto funcionamiento.
Criterio de medición de proyecto: Número de unidades previstas, según documentación gráfica de Proyecto.
Criterio de medición de obra: Se medirá el número de unidades realmente ejecutadas según especificaciones de Proyecto.

| Código | Ud | Descripción | Rendimiento | Precio | Importe |
|---|---|---|---|---|---|
| mt42ecc110ja | Ud | Extractor eólico híbrido, de aluminio (Dureza H-24) resistente a la corrosión, serie Ecco Híbrida, modelo 10" "ECCO-EXTRACTORES EÓLICOS ECOLÓGICOS", de 250 mm de diámetro nominal de entrada, de 1000 m³/h de caudal de aire, 440 mm de diámetro y 420 mm de altura, resistencia al viento de hasta 120 km/h, compuesto por sombrerete giratorio de aluminio, motor de tipo EC de bajo consumo de accionamiento automático, de 50 W de potencia, para alimentación a 230 V y 50/60 Hz de frecuencia, grado de protección IP54, estructura de acero galvanizado, rodamientos de acero inoxidable y muelle amortiguador de acero inoxidable, con sistema de fijación de componentes con remaches de aluminio, con elementos de fijación. (material) | 1 | 550 | 550.000 |
| mo011 | h | Oficial 1ª montador. (mano de obra) | 0.164 | 23.16 | 3.798 |
| mo080 | h | Ayudante montador. (mano de obra) | 0.164 | 21.78 | 3.572 |
| % | % | Costes directos complementarios | 2 % | 557.370 | 11.147 |
|  |  | Costes directos |  |  | 568.517 |
