# Sombrerete

- Propiedad del archivo: CYPE Ingenieros S.A.
- Formato: FIEBDC-3/2016
- Programa: Generador de precios de la construcción. CYPE Ingenieros, S.A.
- Fecha: 08/03/2024
- Ámbito geográfico: Región de Murcia
- Divisa: EUR
- Costes indirectos: 3 %
- IVA: 21 %

## I Instalaciones

### IV Ventilación

#### IVM Ventilación mecánica

**IVM060** Ud Sombrerete.
Sombrerete contra la lluvia de chapa galvanizada, para conducto de salida de 400 mm de diámetro exterior en cubierta inclinada con cobertura de teja, acabado liso, con malla de protección contra la entrada de hojas y pájaros, babero de plomo y cuello de conexión a conducto.
Incluye: Replanteo. Colocación.
Criterio de medición de proyecto: Número de unidades previstas, según documentación gráfica de Proyecto.
Criterio de medición de obra: Se medirá el número de unidades realmente ejecutadas según especificaciones de Proyecto.

| Código | Ud | Descripción | Rendimiento | Precio | Importe |
|---|---|---|---|---|---|
| mt42svs270ph | Ud | Sombrerete contra la lluvia de chapa galvanizada, para conducto de salida de 400 mm de diámetro exterior en cubierta inclinada con cobertura de teja, acabado liso, con malla de protección contra la entrada de hojas y pájaros, babero de plomo y cuello de conexión a conducto. (material) | 1 | 490.3 | 490.300 |
| mo020 | h | Oficial 1ª construcción. (mano de obra) | 0.189 | 22.53 | 4.258 |
| mo112 | h | Peón especializado construcción. (mano de obra) | 0.095 | 21.72 | 2.063 |
| % | % | Costes directos complementarios | 2 % | 496.621 | 9.932 |
|  |  | Costes directos |  |  | 506.553 |

## Recursos

**mt42svs270ph** Ud Sombrerete contra la lluvia de chapa galvanizada
Datos técnicos: Coste energético 427.492 MJ; Emisión de CO2 44.767 kg
Residuos:
- embalaje: re150101 Envases de papel y cartón. (componente de residuo); rendimiento 1.468 kg; Código LER 15 01 01; Masa del elemento 1 kg; Volumen 0.001333 m3
