# Punto de inspección y de evacuación de condensados, para interior

- Propiedad del archivo: CYPE Ingenieros S.A.
- Formato: FIEBDC-3/2016
- Programa: Generador de precios de la construcción. CYPE Ingenieros, S.A.
- Fecha: 08/03/2024
- Ámbito geográfico: Región de Murcia
- Divisa: EUR
- Costes indirectos: 3 %
- IVA: 21 %

## I Instalaciones

### IV Ventilación

#### IVU Ventilación geotérmica: pozos canadienses

**IVU050** Ud Punto de inspección y de evacuación de condensados, para interior.
Punto de inspección y de evacuación de condensados, para interior, formado por cruz de acero galvanizado con juntas de EPDM de doble labio, de 160 mm de diámetro nominal; tapón de acero galvanizado, de 160 mm de diámetro nominal; reducción concéntrica de acero galvanizado, de 160 mm de diámetro nominal inicial y 80 mm de diámetro nominal final con junta de EPDM; tapón de drenaje de acero galvanizado, de 80 mm de diámetro nominal y sifón para evacuación de condensados.
Incluye: Montaje, conexionado y comprobación de su correcto funcionamiento. Realización de pruebas de servicio.
Criterio de medición de proyecto: Número de unidades previstas, según documentación gráfica de Proyecto.
Criterio de medición de obra: Se medirá el número de unidades realmente ejecutadas según especificaciones de Proyecto.

| Código | Ud | Descripción | Rendimiento | Precio | Importe |
|---|---|---|---|---|---|
| mt42vgg050a | Ud | Cruz de acero galvanizado con juntas de EPDM de doble labio, de 160 mm de diámetro nominal. (material) | 1 | 34.01 | 34.010 |
| mt42vgg051a | Ud | Tapón de acero galvanizado, de 160 mm de diámetro nominal. (material) | 1 | 6.8 | 6.800 |
| mt42vgg052a | Ud | Reducción concéntrica de acero galvanizado, de 160 mm de diámetro nominal inicial y 80 mm de diámetro nominal final con junta de EPDM. (material) | 1 | 13.6 | 13.600 |
| mt42vgg053a | Ud | Tapón de drenaje de acero galvanizado, de 80 mm de diámetro nominal. (material) | 1 | 10.2 | 10.200 |
| mt42vgg054a | Ud | Sifón para evacuación de condensados. (material) | 1 | 3.4 | 3.400 |
| mo011 | h | Oficial 1ª montador. (mano de obra) | 0.199 | 23.16 | 4.609 |
| mo080 | h | Ayudante montador. (mano de obra) | 0.199 | 21.78 | 4.334 |
| % | % | Costes directos complementarios | 2 % | 76.953 | 1.539 |
|  |  | Costes directos |  |  | 78.492 |
