# Conducto de polipropileno extruido

- Propiedad del archivo: CYPE Ingenieros S.A.
- Formato: FIEBDC-3/2016
- Programa: Generador de precios de la construcción. CYPE Ingenieros, S.A.
- Fecha: 03/10/2024
- Ámbito geográfico: Región de Murcia
- Divisa: EUR
- Costes indirectos: 3 %
- IVA: 21 %

## I Instalaciones

### IV Ventilación

#### IVV Conductos de admisión y extracción para ventilación

**IVV060** m Conducto de polipropileno extruido.
Conducto de ventilación, formado por tubo de polipropileno extruido de 15 mm de espesor, código de pedido 990 328 690, ComfoPipe Compact "ZEHNDER", de 125 mm de diámetro interior, impermeable al vapor de agua, temperatura de trabajo entre -25°C y 60°C, Euroclase B2 de reacción al fuego, conductividad térmica 0,037 W/(mK), suministrado en tramos de 1 m. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42zeh221d | Ud | Material auxiliar para montaje y sujeción a la obra de los conductos de polipropileno extruido de 15 mm de espesor, ComfoPipe Compact "ZEHNDER", de 125 mm de diámetro interior. (material) | 1 | 2.5 | 2.500 |
| mt42zeh220dc | m | Tubo de polipropileno extruido de 15 mm de espesor, código de pedido 990 328 690, ComfoPipe Compact "ZEHNDER", de 125 mm de diámetro interior, impermeable al vapor de agua, temperatura de trabajo entre -25°C y 60°C, Euroclase B2 de reacción al fuego, conductividad térmica 0,037 W/(mK), suministrado en tramos de 1 m, con el precio incrementado el 10% en concepto de accesorios y piezas especiales. (material) | 1 | 51.99 | 51.990 |
| mo011 | h | Oficial 1ª montador. (mano de obra) | 0.167 | 23.16 | 3.868 |
| mo080 | h | Ayudante montador. (mano de obra) | 0.084 | 21.78 | 1.830 |
| % | % | Costes directos complementarios | 2 % | 60.188 | 1.204 |
|  |  | Costes directos |  |  | 61.392 |
