# Secador frigorífico de aire comprimido

- Propiedad del archivo: CYPE Ingenieros S.A.
- Formato: FIEBDC-3/2016
- Programa: Generador de precios de la construcción. CYPE Ingenieros, S.A.
- Fecha: 03/10/2024
- Ámbito geográfico: Región de Murcia
- Divisa: EUR
- Costes indirectos: 3 %
- IVA: 21 %

## I Instalaciones

### IX Aire comprimido y gases medicinales

#### IXS Secadores de aire comprimido

**IXS010** Ud Secador frigorífico de aire comprimido.
Secador frigorífico de aire comprimido, para un caudal de 1200 l/min, presión máxima de trabajo 16 bar, con conexiones roscadas macho de 3/4" de diámetro, gas refrigerante R-513a, alimentación monofásica a 230 V, consumo eléctrico 228 W, de 559x233x561 mm, con intercambiador de calor aire-aire, purgador de condensados con temporizador y panel de control.
Incluye: Colocación. Conexionado y comprobación de su correcto funcionamiento.
Criterio de medición de proyecto: Número de unidades previstas, según documentación gráfica de Proyecto.
Criterio de medición de obra: Se medirá el número de unidades realmente ejecutadas según especificaciones de Proyecto.

| Código | Ud | Descripción | Rendimiento | Precio | Importe |
|---|---|---|---|---|---|
| mt43sac010d | Ud | Secador frigorífico de aire comprimido, para un caudal de 1200 l/min, presión máxima de trabajo 16 bar, con conexiones roscadas macho de 3/4" de diámetro, gas refrigerante R-513a, alimentación monofásica a 230 V, consumo eléctrico 228 W, de 559x233x561 mm, con intercambiador de calor aire-aire, purgador de condensados con temporizador y panel de control. (material) | 1 | 1857.38 | 1857.380 |
| mo008 | h | Oficial 1ª fontanero. (mano de obra) | 0.796 | 23.16 | 18.435 |
| mo107 | h | Ayudante fontanero. (mano de obra) | 0.796 | 21.75 | 17.313 |
| % | % | Costes directos complementarios | 2 % | 1893.128 | 37.863 |
|  |  | Costes directos |  |  | 1930.991 |
