# Filtro de aire comprimido

- Propiedad del archivo: CYPE Ingenieros S.A.
- Formato: FIEBDC-3/2016
- Programa: Generador de precios de la construcción. CYPE Ingenieros, S.A.
- Fecha: 03/10/2024
- Ámbito geográfico: Región de Murcia
- Divisa: EUR
- Costes indirectos: 3 %
- IVA: 21 %

## I Instalaciones

### IX Aire comprimido y gases medicinales

#### IXW Elementos

**IXW030** Ud Filtro de aire comprimido.
Filtro de carbón activo de fundición de aluminio, de 0,003 mg/m³, para un caudal de 19800 l/min, de 2" de diámetro, con purgador automático con flotador.
Incluye: Colocación. Conexionado y comprobación de su correcto funcionamiento.
Criterio de medición de proyecto: Número de unidades previstas, según documentación gráfica de Proyecto.
Criterio de medición de obra: Se medirá el número de unidades realmente ejecutadas según especificaciones de Proyecto.

| Código | Ud | Descripción | Rendimiento | Precio | Importe |
|---|---|---|---|---|---|
| mt43fac040ni | Ud | Filtro de carbón activo de fundición de aluminio, de 0,003 mg/m³, para un caudal de 19800 l/min, de 2" de diámetro, con purgador automático con flotador. (material) | 1 | 1018.88 | 1018.880 |
| mo008 | h | Oficial 1ª fontanero. (mano de obra) | 0.259 | 23.16 | 5.998 |
| mo107 | h | Ayudante fontanero. (mano de obra) | 0.259 | 21.75 | 5.633 |
| % | % | Costes directos complementarios | 2 % | 1030.511 | 20.610 |
|  |  | Costes directos |  |  | 1051.121 |
