# Ventana para tejados "FAKRO"

- Propiedad del archivo: CYPE Ingenieros S.A.
- Formato: FIEBDC-3/2016
- Programa: Generador de precios de la construcción. CYPE Ingenieros, S.A.
- Fecha: 08/03/2024
- Ámbito geográfico: Región de Murcia
- Divisa: EUR
- Costes indirectos: 3 %
- IVA: 21 %

## L Carpintería, cerrajería, vidrios y protecciones solares

### LC Carpintería

#### LCN Ventanas para tejados

**LCN011** Ud Ventana para tejados "FAKRO".
Ventana de cubierta, con apertura giratoria de accionamiento manual mediante barra de maniobra, modelo FTP-V U3 "FAKRO", de 46x98 cm, realizada en madera laminada de pino, acabado con dos manos de barniz transparente, con doble acristalamiento de baja emisividad térmica, modelo U3, vidrio interior Float de 4 mm de baja emisividad, cámara de aire rellena de gas argón de 16 mm con separador de acero inoxidable y vidrio exterior templado de 4 mm, en tejado de perfil ondulado de teja, fibrocemento o materiales similares, con pendientes de 15° a 90°, con cerco de estanqueidad de aluminio, modelo EHN-A.
Incluye: Replanteo. Presentación, aplomado y nivelación del marco. Atornillado de los elementos de fijación del marco. Sellado de juntas perimetrales. Colocación de tapajuntas. Colocación de accesorios. Realización de pruebas de servicio.
Criterio de medición de proyecto: Número de unidades previstas, según documentación gráfica de Proyecto.
Criterio de medición de obra: Se medirá el número de unidades realmente ejecutadas según especificaciones de Proyecto.

| Código | Ud | Descripción | Rendimiento | Precio | Importe |
|---|---|---|---|---|---|
| mt22vgf010aa | Ud | Ventana de cubierta, con apertura giratoria de accionamiento manual mediante barra de maniobra, modelo FTP-V U3 "FAKRO", de 46x98 cm, realizada en madera laminada de pino, acabado con dos manos de barniz transparente, con doble acristalamiento de baja emisividad térmica, modelo U3, vidrio interior Float de 4 mm de baja emisividad, cámara de aire rellena de gas argón de 16 mm con separador de acero inoxidable y vidrio exterior templado de 4 mm. (material) | 1 | 346 | 346.000 |
| mt22vvf100a | Ud | Cerco de estanqueidad de aluminio para ventana de cubierta, modelo EHN-A "FAKRO", de 46x98 cm, color RAL 7022, para tejado de perfil ondulado de teja, fibrocemento o materiales similares con pendiente superior a 15°. (material) | 1 | 85 | 85.000 |
| mo011 | h | Oficial 1ª montador. (mano de obra) | 0.896 | 23.16 | 20.751 |
| mo080 | h | Ayudante montador. (mano de obra) | 0.448 | 21.78 | 9.757 |
| % | % | Costes directos complementarios | 2 % | 461.508 | 9.230 |
|  |  | Costes directos |  |  | 470.738 |

Residuos:
- colocación: mt22vvf100a; factor de residuo 0.024

## Recursos

**mt22vgf010aa** Ud Ventana de cubierta
Datos técnicos: Coste energético 510.229 MJ; Emisión de CO2 -6.398 kg
Residuos:
- embalaje: re170203 Plástico. (componente de residuo); rendimiento 0.115 kg; Código LER 17 02 03; Masa del elemento 1 kg; Volumen 0.001667 m3
- embalaje: re170604 Materiales de aislamiento distintos de los especificados en los códigos 17 06 01 y 17 06 03. (componente de residuo); rendimiento 0.025 kg; Código LER 17 06 04; Masa del elemento 1 kg; Volumen 0.001667 m3

**mt22vvf100a** Ud Cerco de estanqueidad de aluminio para ventana de cubierta
Datos técnicos: Coste energético 12.866 MJ; Emisión de CO2 0.928 kg; Código LER 17 04 02; Masa del elemento 0.108 kg; Volumen 0.000072 m3
Residuos:
- embalaje: re170203 Plástico; rendimiento 0.008 kg
