# Premarco metálico

- Propiedad del archivo: CYPE Ingenieros S.A.
- Formato: FIEBDC-3/2016
- Programa: Generador de precios de la construcción. CYPE Ingenieros, S.A.
- Fecha: 08/03/2024
- Ámbito geográfico: Región de Murcia
- Divisa: EUR
- Costes indirectos: 3 %
- IVA: 21 %

## L Carpintería, cerrajería, vidrios y protecciones solares

### LC Carpintería

#### LCR Marcos y premarcos

**LCR020** m Premarco metálico.
Premarco de aluminio, 125x19x1,5 mm, fijación al paramento mediante recibido de las patillas de anclaje con mortero de cemento.
Criterio de valoración económica: El precio no incluye el recibido en obra del premarco.
Incluye: Replanteo y marcado de los puntos de fijación. Colocación del premarco. Fijación al paramento.
Criterio de medición de proyecto: Longitud medida a ejes, según documentación gráfica de Proyecto.
Criterio de medición de obra: Se medirá, a ejes, la longitud realmente ejecutada según especificaciones de Proyecto.

| Código | Ud | Descripción | Rendimiento | Precio | Importe |
|---|---|---|---|---|---|
| mt25pem015e | m | Premarco de aluminio, de 125x19x1,5 mm, ensamblado mediante escuadras y con patillas de anclaje para la fijación al paramento y tornillos para la fijación de la carpintería. (material) | 1 | 4.85 | 4.850 |
| mo018 | h | Oficial 1ª cerrajero. (mano de obra) | 0.04 | 22.82 | 0.913 |
| mo059 | h | Ayudante cerrajero. (mano de obra) | 0.04 | 21.84 | 0.874 |
| % | % | Costes directos complementarios | 2 % | 6.637 | 0.133 |
|  |  | Costes directos |  |  | 6.770 |

Residuos:
- colocación: mt25pem015e; factor de residuo 0.0479994

## Recursos

**mt25pem015e** m Premarco de aluminio
Datos técnicos: Coste energético 36.073 MJ; Emisión de CO2 2.644 kg; Código LER 17 04 02; Masa del elemento 0.3179 kg; Volumen 0.000212 m3
Residuos:
- embalaje: re170203 Plástico. (componente de residuo); rendimiento 0.005 kg; Código LER 17 02 03; Masa del elemento 1 kg; Volumen 0.001667 m3
