# Premarco aislante

- Propiedad del archivo: CYPE Ingenieros S.A.
- Formato: FIEBDC-3/2016
- Programa: Generador de precios de la construcción. CYPE Ingenieros, S.A.
- Fecha: 03/10/2024
- Ámbito geográfico: Región de Murcia
- Divisa: EUR
- Costes indirectos: 3 %
- IVA: 21 %

## L Carpintería, cerrajería, vidrios y protecciones solares

### LC Carpintería

#### LCR Marcos y premarcos

**LCR025** m Premarco aislante.
Premarco aislante para carpintería sin persiana, fijación al paramento mediante anclajes de PVC.
Incluye: Replanteo y marcado de los puntos de fijación. Colocación del premarco. Fijación al paramento.
Criterio de medición de proyecto: Longitud medida a ejes, según documentación gráfica de Proyecto.
Criterio de medición de obra: Se medirá, a ejes, la longitud realmente ejecutada según especificaciones de Proyecto.

| Código | Ud | Descripción | Rendimiento | Precio | Importe |
|---|---|---|---|---|---|
| mt16caj020c | m | Premarco aislante de Neopor (gránulos de poliestireno expandido recubiertos con grafito), conductividad térmica 0,031 W/(mK), con núcleo de PVC celular, conductividad térmica 0,085 W/(mK), ensamblado mediante tornillos de ABS de 130 mm de longitud, con anclajes de PVC para la fijación al paramento. Incluso masilla tixotrópica a base de polímeros híbridos para sellado de juntas. (material) | 1.05 | 58.2 | 61.110 |
| mo011 | h | Oficial 1ª montador. (mano de obra) | 0.199 | 23.16 | 4.609 |
| mo080 | h | Ayudante montador. (mano de obra) | 0.398 | 21.78 | 8.668 |
| % | % | Costes directos complementarios | 2 % | 74.387 | 1.488 |
|  |  | Costes directos |  |  | 75.875 |
