# Puerta corredera para garaje, de acero galvanizado

- Propiedad del archivo: CYPE Ingenieros S.A.
- Formato: FIEBDC-3/2016
- Programa: Generador de precios de la construcción. CYPE Ingenieros, S.A.
- Fecha: 08/03/2024
- Ámbito geográfico: Región de Murcia
- Divisa: EUR
- Costes indirectos: 3 %
- IVA: 21 %

## L Carpintería, cerrajería, vidrios y protecciones solares

### LG Puertas de garaje

#### LGA De acero

**LGA020** Ud Puerta corredera para garaje, de acero galvanizado.
Puerta corredera suspendida de una hoja para garaje, formada por chapa plegada de acero galvanizado de textura acanalada, 400x200 cm, con apertura automática. Incluso material de conexionado eléctrico y equipo de automatismo recibido a obra para apertura y cierre automático de puerta.
Incluye: Colocación y fijación de los perfiles guía. Instalación de la puerta de garaje. Montaje del sistema de apertura. Montaje del sistema de accionamiento. Conexionado eléctrico. Repaso y engrase de mecanismos y guías. Puesta en marcha.
Criterio de medición de proyecto: Número de unidades previstas, según documentación gráfica de Proyecto.
Criterio de medición de obra: Se medirá el número de unidades realmente ejecutadas según especificaciones de Proyecto.

| Código | Ud | Descripción | Rendimiento | Precio | Importe |
|---|---|---|---|---|---|
| mt26pgc010j | Ud | Puerta corredera suspendida de una hoja para garaje, formada por chapa plegada de acero galvanizado de textura acanalada, 400x200 cm, sistema de desplazamiento colgado, con guía inferior, topes, cubreguía, tiradores, pasadores, cerradura de contacto, elementos de fijación a obra y demás accesorios necesarios. Según UNE-EN 13241-1. (material) | 1 | 1841.06 | 1841.060 |
| mt26egm010hd | Ud | Equipo de motorización para apertura y cierre automático, para puerta de garaje corredera de hasta 1000 kg de peso. (material) | 1 | 540 | 540.000 |
| mt26egm012 | Ud | Accesorios (cerradura, pulsador, emisor, receptor y fotocélula) para automatización de puerta de garaje. (material) | 1 | 305 | 305.000 |
| mo020 | h | Oficial 1ª construcción. (mano de obra) | 0.627 | 22.53 | 14.126 |
| mo113 | h | Peón ordinario construcción. (mano de obra) | 0.627 | 21.19 | 13.286 |
| mo018 | h | Oficial 1ª cerrajero. (mano de obra) | 1.463 | 22.82 | 33.386 |
| mo059 | h | Ayudante cerrajero. (mano de obra) | 1.463 | 21.84 | 31.952 |
| mo003 | h | Oficial 1ª electricista. (mano de obra) | 4.976 | 23.16 | 115.244 |
| % | % | Costes directos complementarios | 2 % | 2894.054 | 57.881 |
|  |  | Costes directos |  |  | 2951.935 |

## Recursos

**mt26pgc010j** Ud Puerta corredera suspendida de una hoja para garaje
Datos técnicos: Coste energético 35.876 MJ; Emisión de CO2 1.709 kg
Residuos:
- embalaje: re170203 Plástico. (componente de residuo); rendimiento 0.236 kg; Código LER 17 02 03; Masa del elemento 1 kg; Volumen 0.001667 m3
- embalaje: re170604 Materiales de aislamiento distintos de los especificados en los códigos 17 06 01 y 17 06 03. (componente de residuo); rendimiento 0.246 kg; Código LER 17 06 04; Masa del elemento 1 kg; Volumen 0.001667 m3
