# Mástil para toldo de vela tensada

- Propiedad del archivo: CYPE Ingenieros S.A.
- Formato: FIEBDC-3/2016
- Programa: Generador de precios de la construcción. CYPE Ingenieros, S.A.
- Fecha: 08/03/2024
- Ámbito geográfico: Región de Murcia
- Divisa: EUR
- Costes indirectos: 3 %
- IVA: 21 %

## L Carpintería, cerrajería, vidrios y protecciones solares

### LS Protecciones solares

#### LSS Velas tensadas

**LSS020** Ud Mástil para toldo de vela tensada.
Mástil de 3500 mm de altura, de perfil hueco redondo de acero inoxidable AISI 316 de 120 mm de diámetro y 3 mm de espesor, soldado formando un ángulo de 75° a placa de anclaje de 300x300 mm y 10 mm de espesor con pernos para fijación al soporte.
Criterio de valoración económica: El precio no incluye la base soporte.
Incluye: Replanteo. Fijación del mástil a la base soporte.
Criterio de medición de proyecto: Número de unidades previstas, según documentación gráfica de Proyecto.
Criterio de medición de obra: Se medirá el número de unidades realmente ejecutadas según especificaciones de Proyecto.

| Código | Ud | Descripción | Rendimiento | Precio | Importe |
|---|---|---|---|---|---|
| mt44vel035G | Ud | Mástil de 3500 mm de altura, de perfil hueco redondo de acero inoxidable AISI 316 de 120 mm de diámetro y 3 mm de espesor, soldado formando un ángulo de 75° a placa de anclaje de 300x300 mm y 10 mm de espesor con pernos para fijación al soporte. (material) | 1 | 478.5 | 478.500 |
| mq04cag010a | h | Camión con grúa de hasta 6 t. (maquinaria) | 0.18 | 55.38 | 9.968 |
| mo011 | h | Oficial 1ª montador. (mano de obra) | 0.945 | 23.16 | 21.886 |
| mo080 | h | Ayudante montador. (mano de obra) | 1.891 | 21.78 | 41.186 |
| % | % | Costes directos complementarios | 2 % | 551.540 | 11.031 |
|  |  | Costes directos |  |  | 562.571 |
