# Toldo de vela tensada

- Propiedad del archivo: CYPE Ingenieros S.A.
- Formato: FIEBDC-3/2016
- Programa: Generador de precios de la construcción. CYPE Ingenieros, S.A.
- Fecha: 08/03/2024
- Ámbito geográfico: Región de Murcia
- Divisa: EUR
- Costes indirectos: 3 %
- IVA: 21 %

## L Carpintería, cerrajería, vidrios y protecciones solares

### LS Protecciones solares

#### LSS Velas tensadas

**LSS010** Ud Toldo de vela tensada.
Toldo de vela tensada, de 10 m² de superficie, formado por lona de tejido impermeable, de polipropileno, de forma triangular, con una masa superficial de 270 g/m², corte radial con costuras de alta resistencia y refuerzos en perímetro y esquinas.
Incluye: Fijación del toldo de vela tensada.
Criterio de medición de proyecto: Número de unidades previstas, según documentación gráfica de Proyecto.
Criterio de medición de obra: Se medirá el número de unidades realmente ejecutadas según especificaciones de Proyecto.

| Código | Ud | Descripción | Rendimiento | Precio | Importe |
|---|---|---|---|---|---|
| mt44vel010a | m² | Lona de tejido impermeable, de polipropileno, de forma triangular, con una masa superficial de 270 g/m², corte radial con costuras de alta resistencia y refuerzos en perímetro y esquinas; con resistencia a los rayos UV y a la intemperie; resistencia a la penetración del agua 500 mm.c.a., según UNE-EN ISO 811; Euroclase B-s2, d0 de reacción al fuego, según UNE-EN 13501-1. (material) | 10 | 55 | 550.000 |
| mo011 | h | Oficial 1ª montador. (mano de obra) | 1.095 | 23.16 | 25.360 |
| mo080 | h | Ayudante montador. (mano de obra) | 1.095 | 21.78 | 23.849 |
| % | % | Costes directos complementarios | 2 % | 599.209 | 11.984 |
|  |  | Costes directos |  |  | 611.193 |
