# Toldo con brazo extensible "PERSAX"

- Propiedad del archivo: CYPE Ingenieros S.A.
- Formato: FIEBDC-3/2016
- Programa: Generador de precios de la construcción. CYPE Ingenieros, S.A.
- Fecha: 03/10/2024
- Ámbito geográfico: Región de Murcia
- Divisa: EUR
- Costes indirectos: 3 %
- IVA: 21 %

## L Carpintería, cerrajería, vidrios y protecciones solares

### LS Protecciones solares

#### LST Toldos

**LST020** Ud Toldo con brazo extensible "PERSAX".
Toldo con brazo extensible, modelo Rodas 250 T19 "PERSAX", de 1750 mm de línea y 1000 mm de salida, lona acrílica, resistencia a la penetración del agua: 300 mm.c.a, con herrajes y accesorios de fijación. Incluso herrajes y accesorios.
Incluye: Replanteo. Anclaje al paramento de los elementos de fijación. Montaje del toldo y de los accesorios.
Criterio de medición de proyecto: Número de unidades previstas, según documentación gráfica de Proyecto.
Criterio de medición de obra: Se medirá el número de unidades realmente ejecutadas según especificaciones de Proyecto.

| Código | Ud | Descripción | Rendimiento | Precio | Importe |
|---|---|---|---|---|---|
| mt44per030aa | Ud | Toldo con brazo extensible, modelo Rodas 250 T19 "PERSAX", de 1750 mm de línea y 1000 mm de salida, lona acrílica, resistencia a la penetración del agua: 300 mm.c.a, con herrajes y accesorios de fijación. (material) | 1 | 365 | 365.000 |
| mt44per100 | Ud | Manivela para accionamiento manual de toldos "PERSAX" (material) | 1 | 20 | 20.000 |
| mo011 | h | Oficial 1ª montador. (mano de obra) | 3.981 | 23.16 | 92.200 |
| mo080 | h | Ayudante montador. (mano de obra) | 3.981 | 21.78 | 86.706 |
| % | % | Costes directos complementarios | 2 % | 563.906 | 11.278 |
|  |  | Costes directos |  |  | 575.184 |

Residuos:
- colocación: mt44per030aa; factor de residuo 0.0039071

## Recursos

**mt44per030aa** Ud Toldo con brazo extensible
Datos técnicos: Coste energético 744.998 MJ; Emisión de CO2 53.066 kg; Código LER 20 01 11; Masa del elemento 7.32 kg; Volumen 0.00976 m3
Residuos:
- embalaje: re170203 Plástico. (componente de residuo); rendimiento 0.102 kg; Código LER 17 02 03; Masa del elemento 1 kg; Volumen 0.001667 m3
