# Vidrio cortafuegos "CONTROL GLASS ACÚSTICO Y SOLAR"

- Propiedad del archivo: CYPE Ingenieros S.A.
- Formato: FIEBDC-3/2016
- Programa: Generador de precios de la construcción. CYPE Ingenieros, S.A.
- Fecha: 08/03/2024
- Ámbito geográfico: Región de Murcia
- Divisa: EUR
- Costes indirectos: 3 %
- IVA: 21 %

## L Carpintería, cerrajería, vidrios y protecciones solares

### LV Vidrios

#### LVG Cortafuegos

**LVG010** m² Vidrio cortafuegos "CONTROL GLASS ACÚSTICO Y SOLAR".
Vidrio cortafuegos Pyroguard Rapide Plus "CONTROL GLASS ACÚSTICO Y SOLAR", 23 mm de espesor total, fijado sobre carpintería homologada. Incluso masilla intumescente con propiedades ignífugas, para sellado de juntas.
Criterio de valoración económica: El precio no incluye la carpintería.
Incluye: Colocación y fijación de las hojas de vidrio. Sellado de juntas. Señalización de las hojas.
Criterio de medición de proyecto: Superficie de carpintería a acristalar, según documentación gráfica de Proyecto, incluyendo en cada hoja vidriera las dimensiones del bastidor.
Criterio de medición de obra: Se medirá la superficie realmente ejecutada según especificaciones de Proyecto, sumando, para cada una de las piezas, la superficie resultante de redondear por exceso cada una de sus aristas a múltiplos de 30 mm.

| Código | Ud | Descripción | Rendimiento | Precio | Importe |
|---|---|---|---|---|---|
| mt21vcf010oeb | m² | Vidrio cortafuegos Pyroguard Rapide Plus "CONTROL GLASS ACÚSTICO Y SOLAR", 23 mm de espesor total; clasificación de prestaciones 1B1, según UNE-EN 12600 y resistencia al fuego EI60, según UNE-EN 13501-1; para hojas de vidrio de superficie menor de 2 m². (material) | 1.006 | 842.8 | 847.857 |
| mt41phi040a | Ud | Cartucho de 310 ml de masilla intumescente, color gris antracita, para sellado de juntas y aberturas. (material) | 0.3 | 21.24 | 6.372 |
| mt21vva021 | Ud | Material auxiliar para la colocación de vidrios. (material) | 1 | 1.26 | 1.260 |
| mo055 | h | Oficial 1ª cristalero. (mano de obra) | 0.448 | 24.03 | 10.765 |
| mo110 | h | Ayudante cristalero. (mano de obra) | 0.448 | 23.2 | 10.394 |
| % | % | Costes directos complementarios | 2 % | 876.648 | 17.533 |
|  |  | Costes directos |  |  | 894.181 |

Residuos:
- colocación: mt21vcf010oeb; factor de residuo 0.0055
- colocación: mt41phi040a Cartucho de 310 ml de masilla intumescente, color gris antracita, para sellado de juntas y aberturas; factor de residuo 0.0275

## Recursos

**mt21vcf010oeb** m² Vidrio cortafuegos Pyroguard Rapide Plus "CONTROL GLASS ACÚSTICO Y SOLAR"
Datos técnicos: Coste energético 449.646 MJ; Emisión de CO2 33.637 kg; Código LER 17 02 02; Masa del elemento 30 kg; Volumen 0.03 m3
Residuos:
- embalaje: re170604 Materiales de aislamiento distintos de los especificados en los códigos 17 06 01 y 17 06 03. (componente de residuo); rendimiento 0.016 kg; Código LER 17 06 04; Masa del elemento 1 kg; Volumen 0.001667 m3

**mt41phi040a** Ud Cartucho de 310 ml de masilla intumescente, color gris antracita, para sellado de juntas y aberturas
Datos técnicos: Coste energético 46.874 MJ; Emisión de CO2 2.038 kg; Código LER 17 09 04; Masa del elemento 0.496 kg; Volumen 0.000331 m3
Residuos:
- embalaje: re170203 Plástico. (componente de residuo); rendimiento 0.2 kg; Código LER 17 02 03; Masa del elemento 1 kg; Volumen 0.001667 m3
