# Vidrio templado de control solar

- Propiedad del archivo: CYPE Ingenieros S.A.
- Formato: FIEBDC-3/2016
- Programa: Generador de precios de la construcción. CYPE Ingenieros, S.A.
- Fecha: 08/03/2024
- Ámbito geográfico: Región de Murcia
- Divisa: EUR
- Costes indirectos: 3 %
- IVA: 21 %

## L Carpintería, cerrajería, vidrios y protecciones solares

### LV Vidrios

#### LVT Templados

**LVT011** m² Vidrio templado de control solar.
Vidrio de silicato sodocálcico templado de control solar, de color, de 10 mm de espesor, clasificación de prestaciones 1C1, según UNE-EN 12600, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vtt030f | m² | Vidrio de silicato sodocálcico templado de control solar, de color, de 10 mm de espesor, clasificación de prestaciones 1C1, según UNE-EN 12600. Según UNE-EN 12150-1. (material) | 1.006 | 81.1 | 81.587 |
| mt21vva015a | Ud | Cartucho de 310 ml de silicona neutra, incolora, dureza Shore A aproximada de 23, según UNE-EN ISO 868 y recuperación elástica >=80%, según UNE-EN ISO 7389. (material) | 0.29 | 5.77 | 1.673 |
| mt21vva021 | Ud | Material auxiliar para la colocación de vidrios. (material) | 1.5 | 1.26 | 1.890 |
| mo055 | h | Oficial 1ª cristalero. (mano de obra) | 0.697 | 24.03 | 16.749 |
| mo110 | h | Ayudante cristalero. (mano de obra) | 0.697 | 23.2 | 16.170 |
| % | % | Costes directos complementarios | 2 % | 118.069 | 2.361 |
|  |  | Costes directos |  |  | 120.430 |

Residuos:
- colocación: mt21vtt030f; factor de residuo 0.00562732
- colocación: mt21vva015a; factor de residuo 0.06

## Recursos

**mt21vtt030f** m² Vidrio de silicato sodocálcico templado de control solar
Datos técnicos: Coste energético 374.842 MJ; Emisión de CO2 28.037 kg; Código LER 17 02 02; Masa del elemento 25 kg; Volumen 0.025 m3
Residuos:
- embalaje: re170604 Materiales de aislamiento distintos de los especificados en los códigos 17 06 01 y 17 06 03. (componente de residuo); rendimiento 0.016 kg; Código LER 17 06 04; Masa del elemento 1 kg; Volumen 0.001667 m3

**mt21vva015a** Ud Cartucho de 310 ml de silicona neutra
Datos técnicos: Coste energético 87.088 MJ; Emisión de CO2 3.667 kg; Código LER 17 09 04; Masa del elemento 0.45 kg; Volumen 0.0003 m3
Residuos:
- embalaje: re170203 Plástico. (componente de residuo); rendimiento 0.1 kg; Código LER 17 02 03; Masa del elemento 1 kg; Volumen 0.001667 m3
