# Aislamiento térmico vertical de losa de cimentación, con vidrio celular

- Propiedad del archivo: CYPE Ingenieros S.A.
- Formato: FIEBDC-3/2016
- Programa: Generador de precios de la construcción. CYPE Ingenieros, S.A.
- Fecha: 03/10/2024
- Ámbito geográfico: Región de Murcia
- Divisa: EUR
- Costes indirectos: 3 %
- IVA: 21 %

## N Aislamientos e impermeabilizaciones

### NA Aislamientos térmicos

#### NAI Cimentaciones

**NAI020** m² Aislamiento térmico vertical de losa de cimentación, con vidrio celular.
Aislamiento térmico vertical de losa de cimentación, formado por panel de vidrio celular, de 600x450 mm y 70 mm de espesor, según UNE-EN 13167, resistencia a compresión >= 1600 kPa, resistencia térmica 0,51 m²K/W, conductividad térmica 0,036 W/(mK) y Euroclase A1 de reacción al fuego según UNE-EN 13501-1; colocado a tope como encofrado perdido en el perímetro de la losa, sobre el terreno; preparado para la posterior impermeabilización de la losa de hormigón. Incluso adhesivo bituminoso para sellado de juntas.
Incluye: Limpieza y preparación de la superficie soporte. Replanteo y corte del aislamiento. Colocación del aislamiento sobre el terreno. Sellado de juntas.
Criterio de medición de proyecto: Superficie medida según documentación gráfica de Proyecto.
Criterio de medición de obra: Se medirá la superficie realmente ejecutada según especificaciones de Proyecto.

| Código | Ud | Descripción | Rendimiento | Precio | Importe |
|---|---|---|---|---|---|
| mt14adg010a | kg | Adhesivo bituminoso, formado por una disolución de betún asfáltico modificado y cargas minerales en base solvente, de aplicación en frío. (material) | 0.48 | 12.86 | 6.173 |
| mt16pvi030ga | m² | Panel de vidrio celular, de 600x450 mm y 70 mm de espesor, según UNE-EN 13167, resistencia a compresión >= 1600 kPa, resistencia térmica 0,51 m²K/W, conductividad térmica 0,036 W/(mK) y Euroclase A1 de reacción al fuego según UNE-EN 13501-1; para colocar directamente sobre el terreno. (material) | 1.05 | 73.25 | 76.913 |
| mo054 | h | Oficial 1ª montador de aislamientos. (mano de obra) | 0.159 | 23.16 | 3.682 |
| mo101 | h | Ayudante montador de aislamientos. (mano de obra) | 0.159 | 21.78 | 3.463 |
| % | % | Costes directos complementarios | 2 % | 90.231 | 1.805 |
|  |  | Costes directos |  |  | 92.036 |

Residuos:
- colocación: mt14adg010a; factor de residuo 0.007
- colocación: mt16pvi030ga; factor de residuo 0.03

## Recursos

**mt14adg010a** kg Adhesivo bituminoso
Datos técnicos: Coste energético 3.024 MJ; Emisión de CO2 0.020 kg; Código LER 17 03 02; Masa del elemento 1 kg; Volumen 0.001 m3

**mt16pvi030ga** m² Panel de vidrio celular
Datos técnicos: Coste energético 257.604 MJ; Emisión de CO2 10.821 kg; Código LER 17 06 04; Masa del elemento 7.35 kg; Volumen 0.01225 m3
Residuos:
- embalaje: re170203 Plástico. (componente de residuo); rendimiento 0.034 kg; Código LER 17 02 03; Masa del elemento 1 kg; Volumen 0.001667 m3
