# Aislamiento térmico de base de muro, con vidrio celular

- Propiedad del archivo: CYPE Ingenieros S.A.
- Formato: FIEBDC-3/2016
- Programa: Generador de precios de la construcción. CYPE Ingenieros, S.A.
- Fecha: 08/03/2024
- Ámbito geográfico: Región de Murcia
- Divisa: EUR
- Costes indirectos: 3 %
- IVA: 21 %

## N Aislamientos e impermeabilizaciones

### NA Aislamientos térmicos

#### NAJ Puentes térmicos

**NAJ110** m Aislamiento térmico de base de muro, con vidrio celular.
Aislamiento térmico de base de muro, formado por banda de vidrio celular, de 80 mm de espesor y 300 mm de anchura, según UNE-EN 13167, resistencia a compresión >= 1600 kPa, resistencia térmica 0,1667 m²K/W, conductividad térmica 0,05 W/(mK) y Euroclase A1 de reacción al fuego según UNE-EN 13501-1, recibida con mortero de cemento, industrial, M-5.
Incluye: Limpieza y preparación de la superficie soporte. Replanteo de las piezas. Corte del aislante. Aplicación del mortero. Colocación del aislamiento.
Criterio de medición de proyecto: Superficie medida según documentación gráfica de Proyecto.
Criterio de medición de obra: Se medirá la superficie realmente ejecutada según especificaciones de Proyecto.

| Código | Ud | Descripción | Rendimiento | Precio | Importe |
|---|---|---|---|---|---|
| mt16pvi040m | m | Banda de vidrio celular, de 80 mm de espesor y 300 mm de anchura, según UNE-EN 13167, resistencia a compresión >= 1600 kPa, resistencia térmica 0,1667 m²K/W, conductividad térmica 0,05 W/(mK) y Euroclase A1 de reacción al fuego según UNE-EN 13501-1; para colocar en la base de muros. (material) | 1 | 104.08 | 104.080 |
| mt08aaa010a | m³ | Agua. (material) | 0.006 | 1.5 | 0.009 |
| mt09mif010ca | t | Mortero industrial para albañilería, de cemento, color gris, categoría M-5 (resistencia a compresión 5 N/mm²), suministrado en sacos, según UNE-EN 998-2. (material) | 0.003 | 53.48 | 0.160 |
| mo054 | h | Oficial 1ª montador de aislamientos. (mano de obra) | 0.129 | 23.16 | 2.988 |
| mo101 | h | Ayudante montador de aislamientos. (mano de obra) | 0.129 | 21.78 | 2.810 |
| % | % | Costes directos complementarios | 2 % | 110.047 | 2.201 |
|  |  | Costes directos |  |  | 112.248 |

Residuos:
- colocación: mt16pvi040m; factor de residuo 0.0482578
- colocación: mt09mif010ca; factor de residuo 0.0189

## Recursos

**mt16pvi040m** m Banda de vidrio celular
Datos técnicos: Coste energético 137.871 MJ; Emisión de CO2 5.784 kg; Código LER 17 06 04; Masa del elemento 3.96 kg; Volumen 0.0066 m3
Residuos:
- embalaje: re170203 Plástico. (componente de residuo); rendimiento 0.009 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico; rendimiento 0.241 kg
