# Aislamiento térmico por el exterior de cubiertas inclinadas de estructura de madera

- Propiedad del archivo: CYPE Ingenieros S.A.
- Formato: FIEBDC-3/2016
- Programa: Generador de precios de la construcción. CYPE Ingenieros, S.A.
- Fecha: 08/03/2024
- Ámbito geográfico: Región de Murcia
- Divisa: EUR
- Costes indirectos: 3 %
- IVA: 21 %

## N Aislamientos e impermeabilizaciones

### NA Aislamientos térmicos

#### NAN Cubiertas inclinadas

**NAN090** m² Aislamiento térmico por el exterior de cubiertas inclinadas de estructura de madera.
Aislamiento térmico por el exterior de cubiertas inclinadas de estructura de madera, formado por: panel rígido de lana de roca volcánica, de doble densidad (150 kg/m³ en la capa superior y 95 kg/m³ en la capa inferior), no revestido, de 60 mm de espesor, según UNE-EN 13162, resistencia térmica 1,65 m²K/W, conductividad térmica 0,036 W/(mK). Colocación en obra: a tope, colocado bajo el enrastrelado para el montaje de la cobertura, con tirafondos de doble rosca. Incluso rastreles de madera para evitar el deslizamiento de los paneles aislantes de cubierta y tornillos para la fijación de los rastreles al soporte.
Criterio de valoración económica: El precio no incluye el enrastrelado para el montaje de la cobertura.
Incluye: Limpieza del soporte. Colocación, nivelación y fijación de rastreles. Colocación del aislamiento. Fijación del aislamiento.
Criterio de medición de proyecto: Superficie medida según documentación gráfica de Proyecto.
Criterio de medición de obra: Se medirá la superficie realmente ejecutada según especificaciones de Proyecto.

| Código | Ud | Descripción | Rendimiento | Precio | Importe |
|---|---|---|---|---|---|
| mt07mee203ef | m | Rastrel de 40x40 mm de sección, de madera de pino pinaster (Pinus pinaster), tratada en autoclave, con clase de uso 4, según UNE-EN 335, acabado cepillado, con humedad inferior al 20%. (material) | 0.15 | 1.7 | 0.255 |
| mt13blw131 | Ud | Tornillo para sujeción de elementos de madera. (material) | 0.3 | 0.11 | 0.033 |
| mt16lrw060hb | m² | Panel rígido de lana de roca volcánica, de doble densidad (150 kg/m³ en la capa superior y 95 kg/m³ en la capa inferior), no revestido, de 60 mm de espesor, según UNE-EN 13162, resistencia térmica 1,65 m²K/W, conductividad térmica 0,036 W/(mK), Euroclase A1 de reacción al fuego según UNE-EN 13501-1, calor específico 840 J/kgK y factor de resistencia a la difusión del vapor de agua 1. (material) | 1.05 | 19.91 | 20.906 |
| mt16lrw061b | Ud | Tirafondos de doble rosca, para paneles aislantes de lana de roca. (material) | 2 | 2.12 | 4.240 |
| mo054 | h | Oficial 1ª montador de aislamientos. (mano de obra) | 0.124 | 23.16 | 2.872 |
| mo101 | h | Ayudante montador de aislamientos. (mano de obra) | 0.124 | 21.78 | 2.701 |
| % | % | Costes directos complementarios | 2 % | 31.007 | 0.620 |
|  |  | Costes directos |  |  | 31.627 |

Residuos:
- colocación: mt07mee203ef; factor de residuo 0.0139167
- colocación: mt13blw131 Tornillo para sujeción de elementos de madera; factor de residuo 0.005
- colocación: mt16lrw060hb; factor de residuo 0.024

## Recursos

**mt07mee203ef** m Rastrel de 40x40 mm de sección
Datos técnicos: Coste energético 55.391 MJ; Emisión de CO2 -0.875 kg; Código LER 17 02 01; Masa del elemento 0.66 kg; Volumen 0.0006 m3
Residuos:
- embalaje: re170203 Plástico. (componente de residuo); rendimiento 0.002 kg; Código LER 17 02 03; Masa del elemento 1 kg; Volumen 0.001667 m3

**mt13blw131** Ud Tornillo para sujeción de elementos de madera
Datos técnicos: Coste energético 0.133 MJ; Emisión de CO2 0.008 kg; Código LER 17 04 05; Masa del elemento 0.0134 kg; Volumen 0.000006 m3
Residuos:
- embalaje: re150101 Envases de papel y cartón. (componente de residuo); rendimiento 0.001 kg; Código LER 15 01 01; Masa del elemento 1 kg; Volumen 0.001333 m3

**mt16lrw060hb** m² Panel rígido de lana de roca volcánica
Datos técnicos: Coste energético 367.371 MJ; Emisión de CO2 9.614 kg; Código LER 17 06 04; Masa del elemento 6.3 kg; Volumen 0.0105 m3
Residuos:
- embalaje: re170203 Plástico; rendimiento 0.034 kg

**mt16lrw061b** Ud Tirafondos de doble rosca, para paneles aislantes de lana de roca
Datos técnicos: Coste energético 0.226 MJ; Emisión de CO2 0.013 kg; Código LER 17 04 05; Masa del elemento 0.013 kg; Volumen 0.000006 m3
Residuos:
- embalaje: re150101 Envases de papel y cartón; rendimiento 0.002 kg
- embalaje: re170203 Plástico; rendimiento 0.001 kg
