# Aislamiento acústico a ruido aéreo de codo de bajante, con complejos multicapa

- Propiedad del archivo: CYPE Ingenieros S.A.
- Formato: FIEBDC-3/2016
- Programa: Generador de precios de la construcción. CYPE Ingenieros, S.A.
- Fecha: 03/10/2024
- Ámbito geográfico: Región de Murcia
- Divisa: EUR
- Costes indirectos: 3 %
- IVA: 21 %

## N Aislamientos e impermeabilizaciones

### NB Aislamientos acústicos

#### NBA Tuberías y bajantes

**NBA030** m Aislamiento acústico a ruido aéreo de codo de bajante, con complejos multicapa.
Aislamiento acústico a ruido aéreo de codo de bajante de 125 mm de diámetro, realizado con complejo multicapa autoadhesivo Tecsound Tube S, "SOPREMA", de 4,75 mm de espesor, 3,75 kg/m² de masa superficial, formado por un fieltro textil adherido térmicamente a una lámina viscoelástica de alta densidad; dispuesto en torno a la bajante a modo de coquilla con bridas de plástico. Incluso banda autoadhesiva desolidarizante banda autoadhesiva desolidarizante Tecsound Band S50 "SOPREMA", para sellado de juntas.
Incluye: Limpieza de la superficie soporte. Corte del rollo en tramos. Forrado del codo de la bajante. Colocación de las bridas. Sellado de juntas.
Criterio de medición de proyecto: Longitud medida según documentación gráfica de Proyecto.
Criterio de medición de obra: Se medirá la longitud realmente ejecutada según especificaciones de Proyecto.

| Código | Ud | Descripción | Rendimiento | Precio | Importe |
|---|---|---|---|---|---|
| mt16pts010d | m² | Complejo multicapa autoadhesivo Tecsound Tube S, "SOPREMA", de 4,75 mm de espesor, 3,75 kg/m² de masa superficial, formado por un fieltro textil adherido térmicamente a una lámina viscoelástica de alta densidad; proporcionando una reducción del nivel global ponderado de presión de ruido aéreo de 14 dBA. (material) | 0.432 | 5.71 | 2.467 |
| mt16pdg012a | Ud | Brida de plástico, para fijación de aislamiento acústico de bajantes. (material) | 4 | 0.17 | 0.680 |
| mt16pts040d | m | Banda autoadhesiva desolidarizante Tecsound Band S50 "SOPREMA", de 50 mm de anchura y de 2,5 mm de espesor, formada por una lámina viscoelástica de alta densidad; Euroclase B-s2, d0 de reacción al fuego según UNE-EN 13501-1. (material) | 1.1 | 0.91 | 1.001 |
| mo054 | h | Oficial 1ª montador de aislamientos. (mano de obra) | 0.24 | 23.16 | 5.558 |
| mo101 | h | Ayudante montador de aislamientos. (mano de obra) | 0.24 | 21.78 | 5.227 |
| % | % | Costes directos complementarios | 2 % | 14.933 | 0.299 |
|  |  | Costes directos |  |  | 15.232 |

Residuos:
- colocación: mt16pts010d; factor de residuo 0.07
- colocación: mt16pdg012a Brida de plástico, para fijación de aislamiento acústico de bajantes; factor de residuo 0.07
- colocación: mt16pts040d; factor de residuo 0.07

## Recursos

**mt16pts010d** m² Complejo multicapa autoadhesivo Tecsound Tube S
Datos técnicos: Coste energético 158.932 MJ; Emisión de CO2 6.428 kg; Código LER 17 03 02; Masa del elemento 3.75 kg; Volumen 0.00375 m3
Residuos:
- embalaje: re170203 Plástico. (componente de residuo); rendimiento 0.05 kg; Código LER 17 02 03; Masa del elemento 1 kg; Volumen 0.001667 m3

**mt16pdg012a** Ud Brida de plástico, para fijación de aislamiento acústico de bajantes
Datos técnicos: Coste energético 0.184 MJ; Emisión de CO2 0.009 kg; Código LER 17 02 03; Masa del elemento 0.0019 kg; Volumen 0.000003 m3

**mt16pts040d** m Banda autoadhesiva desolidarizante Tecsound Band S50 "SOPREMA"
Datos técnicos: Coste energético 12.865 MJ; Emisión de CO2 0.521 kg; Código LER 17 03 02; Masa del elemento 0.25 kg; Volumen 0.00025 m3
Residuos:
- embalaje: re170203 Plástico; rendimiento 0.02 kg
