# Aislamiento acústico a ruido de impacto de suelos flotantes, con láminas de polietileno

- Propiedad del archivo: CYPE Ingenieros S.A.
- Formato: FIEBDC-3/2016
- Programa: Generador de precios de la construcción. CYPE Ingenieros, S.A.
- Fecha: 03/10/2024
- Ámbito geográfico: Región de Murcia
- Divisa: EUR
- Costes indirectos: 3 %
- IVA: 21 %

## N Aislamientos e impermeabilizaciones

### NB Aislamientos acústicos

#### NBL Suelos flotantes

**NBL021** m² Aislamiento acústico a ruido de impacto de suelos flotantes, con láminas de polietileno.
Aislamiento acústico a ruido de impacto de suelos flotantes, con láminas de espuma de polietileno de alta densidad de 3 mm de espesor y desolidarización perimetral realizada con banda de polietileno, de 5 mm de espesor y 20 cm de anchura, densidad 20 kg/m³. Colocación en obra: a testa. Incluso cinta viscoelástica autoadhesiva, para sellado de juntas.
Incluye: Limpieza y preparación de la superficie soporte. Colocación del aislamiento sobre el forjado. Corte del aislamiento. Colocación de la banda perimetral. Sellado de juntas y uniones.
Criterio de medición de proyecto: Superficie medida según documentación gráfica de Proyecto.
Criterio de medición de obra: Se medirá la superficie realmente ejecutada según especificaciones de Proyecto.

| Código | Ud | Descripción | Rendimiento | Precio | Importe |
|---|---|---|---|---|---|
| mt16pnc020a | m² | Lámina de espuma de polietileno de alta densidad de 3 mm de espesor; proporcionando una reducción del nivel global de presión de ruido de impactos de 16 dB. (material) | 1.05 | 0.52 | 0.546 |
| mt16pnc030a | m | Banda de polietileno, de 5 mm de espesor y 20 cm de anchura, densidad 20 kg/m³, complemento para evitar puentes acústicos en encuentros verticales. (material) | 1.05 | 0.35 | 0.368 |
| mt16pnc010a | m | Cinta viscoelástica autoadhesiva, con autoprotección de aluminio, de 50 mm de anchura y de 1,5 mm de espesor, para sellado de juntas. (material) | 0.1 | 0.8 | 0.080 |
| mo054 | h | Oficial 1ª montador de aislamientos. (mano de obra) | 0.06 | 23.16 | 1.390 |
| mo101 | h | Ayudante montador de aislamientos. (mano de obra) | 0.03 | 21.78 | 0.653 |
| % | % | Costes directos complementarios | 2 % | 3.037 | 0.061 |
|  |  | Costes directos |  |  | 3.098 |

Residuos:
- colocación: mt16pnc020a; factor de residuo 0.06
- colocación: mt16pnc030a; factor de residuo 0.06

## Recursos

**mt16pnc020a** m² Lámina de espuma de polietileno de alta densidad de 3 mm de espesor; proporcionando una reducción del nivel global de
Datos técnicos: Coste energético 10.548 MJ; Emisión de CO2 0.407 kg; Código LER 17 06 04; Masa del elemento 0.06 kg; Volumen 0.0001 m3
Residuos:
- embalaje: re170203 Plástico. (componente de residuo); rendimiento 0.024 kg; Código LER 17 02 03; Masa del elemento 1 kg; Volumen 0.001667 m3

**mt16pnc030a** m Banda de polietileno
Datos técnicos: Coste energético 2.838 MJ; Emisión de CO2 0.102 kg; Código LER 17 06 04; Masa del elemento 0.02 kg; Volumen 0.000033 m3
Residuos:
- embalaje: re170203 Plástico; rendimiento 0.001 kg
