# Aislamiento acústico a ruido de impacto de suelos flotantes, con paneles de poliuretano

- Propiedad del archivo: CYPE Ingenieros S.A.
- Formato: FIEBDC-3/2016
- Programa: Generador de precios de la construcción. CYPE Ingenieros, S.A.
- Fecha: 03/10/2024
- Ámbito geográfico: Región de Murcia
- Divisa: EUR
- Costes indirectos: 3 %
- IVA: 21 %

## N Aislamientos e impermeabilizaciones

### NB Aislamientos acústicos

#### NBL Suelos flotantes

**NBL031** m² Aislamiento acústico a ruido de impacto de suelos flotantes, con paneles de poliuretano.
Aislamiento acústico a ruido de impacto de suelos flotantes, con panel semirrígido de espuma de poliuretano, de 2000x1000 mm y 20 mm de espesor, resistencia a compresión 25 kPa, resistencia térmica 0,513 m²K/W, conductividad térmica 0,039 W/(mK), cubierto con complejo de espuma de polietileno de alta densidad de 9 mm de espesor y desolidarización perimetral realizada con el mismo material aislante y banda de polietileno, de 5 mm de espesor y 20 cm de anchura, densidad 20 kg/m³. Colocación en obra: a testa. Incluso cinta viscoelástica autoadhesiva, para sellado de juntas.
Incluye: Limpieza y preparación de la superficie soporte. Corte del aislamiento. Colocación del zócalo perimetral. Colocación del aislamiento sobre el forjado. Colocación del film de polietileno. Colocación de la banda perimetral. Sellado de juntas del film de polietileno.
Criterio de medición de proyecto: Superficie medida según documentación gráfica de Proyecto.
Criterio de medición de obra: Se medirá la superficie realmente ejecutada según especificaciones de Proyecto.

| Código | Ud | Descripción | Rendimiento | Precio | Importe |
|---|---|---|---|---|---|
| mt16puc010oe | m² | Panel semirrígido de espuma de poliuretano, de 2000x1000 mm y 20 mm de espesor, resistencia a compresión 25 kPa, resistencia térmica 0,513 m²K/W, conductividad térmica 0,039 W/(mK); proporcionando una reducción del nivel global de presión de ruido de impactos de 32 dB. (material) | 1.2 | 7.78 | 9.336 |
| mt16pnc020s | m² | Complejo de espuma de polietileno de alta densidad de 9 mm de espesor; proporcionando una reducción del nivel global de presión de ruido de impactos de 24 dB. (material) | 1.05 | 4.49 | 4.715 |
| mt16pnc030a | m | Banda de polietileno, de 5 mm de espesor y 20 cm de anchura, densidad 20 kg/m³, complemento para evitar puentes acústicos en encuentros verticales. (material) | 1.05 | 0.35 | 0.368 |
| mt16pnc010a | m | Cinta viscoelástica autoadhesiva, con autoprotección de aluminio, de 50 mm de anchura y de 1,5 mm de espesor, para sellado de juntas. (material) | 0.1 | 0.8 | 0.080 |
| mo054 | h | Oficial 1ª montador de aislamientos. (mano de obra) | 0.08 | 23.16 | 1.853 |
| mo101 | h | Ayudante montador de aislamientos. (mano de obra) | 0.08 | 21.78 | 1.742 |
| % | % | Costes directos complementarios | 2 % | 18.094 | 0.362 |
|  |  | Costes directos |  |  | 18.456 |

Residuos:
- colocación: mt16puc010oe; factor de residuo 0.0201932
- colocación: mt16pnc020s; factor de residuo 0.06
- colocación: mt16pnc030a; factor de residuo 0.06

## Recursos

**mt16puc010oe** m² Panel semirrígido de espuma de poliuretano
Datos técnicos: Coste energético 317.196 MJ; Emisión de CO2 15.400 kg; Código LER 17 06 04; Masa del elemento 2.2 kg; Volumen 0.003667 m3

**mt16pnc020s** m² Complejo de espuma de polietileno de alta densidad de 9 mm de espesor; proporcionando una reducción del nivel global de
Datos técnicos: Coste energético 33.159 MJ; Emisión de CO2 1.209 kg; Código LER 17 06 04; Masa del elemento 0.225 kg; Volumen 0.000375 m3
Residuos:
- embalaje: re170203 Plástico. (componente de residuo); rendimiento 0.024 kg; Código LER 17 02 03; Masa del elemento 1 kg; Volumen 0.001667 m3

**mt16pnc030a** m Banda de polietileno
Datos técnicos: Coste energético 2.838 MJ; Emisión de CO2 0.102 kg; Código LER 17 06 04; Masa del elemento 0.02 kg; Volumen 0.000033 m3
Residuos:
- embalaje: re170203 Plástico; rendimiento 0.001 kg
