# Aislamiento acústico para silenciador de celdillas, con paneles de lana mineral

- Propiedad del archivo: CYPE Ingenieros S.A.
- Formato: FIEBDC-3/2016
- Programa: Generador de precios de la construcción. CYPE Ingenieros, S.A.
- Fecha: 08/03/2024
- Ámbito geográfico: Región de Murcia
- Divisa: EUR
- Costes indirectos: 3 %
- IVA: 21 %

## N Aislamientos e impermeabilizaciones

### NB Aislamientos acústicos

#### NBQ Maquinaria y equipos industriales

**NBQ010** m² Aislamiento acústico para silenciador de celdillas, con paneles de lana mineral.
Aislamiento acústico formado por panel semirrígido de lana de vidrio, de 30 mm de espesor, revestido por una de sus caras con un velo mineral negro, resistencia térmica 0,79 m²K/W, conductividad térmica 0,038 W/(mK), densidad 70 kg/m³, calor específico 840 J/kgK, coeficiente de absorción acústica medio 0,65 para una frecuencia de 500 Hz y factor de resistencia a la difusión del vapor de agua 1, colocado en el interior de las celdillas del silenciador para conductos rectangulares.
Incluye: Preparación de la superficie. Colocación del panel.
Criterio de medición de proyecto: Superficie medida según documentación gráfica de Proyecto.
Criterio de medición de obra: Se medirá la superficie realmente ejecutada según especificaciones de Proyecto.

| Código | Ud | Descripción | Rendimiento | Precio | Importe |
|---|---|---|---|---|---|
| mt16lvi060ac | m² | Panel semirrígido de lana de vidrio, según UNE-EN 13162, revestido por una de sus caras con un velo mineral negro, de 30 mm de espesor, conductividad térmica 0,038 W/(mK), densidad 70 kg/m³, coeficiente de absorción acústica medio 0,65 para una frecuencia de 500 Hz, Euroclase A2-s1, d0 de reacción al fuego según UNE-EN 13501-1 y factor de resistencia a la difusión del vapor de agua 1. (material) | 1.1 | 12.95 | 14.245 |
| mo054 | h | Oficial 1ª montador de aislamientos. (mano de obra) | 0.149 | 23.16 | 3.451 |
| mo101 | h | Ayudante montador de aislamientos. (mano de obra) | 0.149 | 21.78 | 3.245 |
| % | % | Costes directos complementarios | 2 % | 20.941 | 0.419 |
|  |  | Costes directos |  |  | 21.360 |

Residuos:
- colocación: mt16lvi060ac; factor de residuo 0.0358143

## Recursos

**mt16lvi060ac** m² Panel semirrígido de lana de vidrio
Datos técnicos: Coste energético 84.885 MJ; Emisión de CO2 4.151 kg; Código LER 17 06 04; Masa del elemento 2.1 kg; Volumen 0.0035 m3
Residuos:
- embalaje: re170203 Plástico. (componente de residuo); rendimiento 0.029 kg; Código LER 17 02 03; Masa del elemento 1 kg; Volumen 0.001667 m3
