# Aislamiento acústico a ruido aéreo sobre falso techo, con paneles de aglomerado de corcho expandido

- Propiedad del archivo: CYPE Ingenieros S.A.
- Formato: FIEBDC-3/2016
- Programa: Generador de precios de la construcción. CYPE Ingenieros, S.A.
- Fecha: 08/03/2024
- Ámbito geográfico: Región de Murcia
- Divisa: EUR
- Costes indirectos: 3 %
- IVA: 21 %

## N Aislamientos e impermeabilizaciones

### NB Aislamientos acústicos

#### NBT Falsos techos

**NBT030** m² Aislamiento acústico a ruido aéreo sobre falso techo, con paneles de aglomerado de corcho expandido.
Aislamiento acústico a ruido aéreo sobre falso techo, con panel de aglomerado de corcho expandido, de 80 mm de espesor, de 1000x500 mm, color negro, de entre 105 y 125 kg/m³ de densidad, resistencia térmica 2 m²K/W, conductividad térmica 0,04 W/(mK), factor de resistencia a la difusión del vapor de agua entre 7 y 14, Euroclase E de reacción al fuego, según UNE-EN 13501-1, resistencia a compresión >= 100 kPa.
Criterio de valoración económica: El precio no incluye el falso techo.
Incluye: Corte y ajuste del aislamiento. Colocación del aislamiento.
Criterio de medición de proyecto: Superficie medida según documentación gráfica de Proyecto.
Criterio de medición de obra: Se medirá la superficie realmente ejecutada según especificaciones de Proyecto.

| Código | Ud | Descripción | Rendimiento | Precio | Importe |
|---|---|---|---|---|---|
| mt16acs010qa | m² | Panel de aglomerado de corcho expandido, de 80 mm de espesor, de 1000x500 mm, color negro, de entre 105 y 125 kg/m³ de densidad, resistencia térmica 2 m²K/W, conductividad térmica 0,04 W/(mK), factor de resistencia a la difusión del vapor de agua entre 7 y 14, Euroclase E de reacción al fuego, según UNE-EN 13501-1, resistencia a compresión >= 100 kPa; según UNE-EN 13170. (material) | 1.05 | 31.77 | 33.359 |
| mo054 | h | Oficial 1ª montador de aislamientos. (mano de obra) | 0.07 | 23.16 | 1.621 |
| mo101 | h | Ayudante montador de aislamientos. (mano de obra) | 0.07 | 21.78 | 1.525 |
| % | % | Costes directos complementarios | 2 % | 36.505 | 0.730 |
|  |  | Costes directos |  |  | 37.235 |

Residuos:
- colocación: mt16acs010qa; factor de residuo 0.024

## Recursos

**mt16acs010qa** m² Panel de aglomerado de corcho expandido
Datos técnicos: Coste energético 624.846 MJ; Emisión de CO2 -15.660 kg; Código LER 17 06 04; Masa del elemento 9.2 kg; Volumen 0.015333 m3
Residuos:
- embalaje: re170203 Plástico. (componente de residuo); rendimiento 0.034 kg; Código LER 17 02 03; Masa del elemento 1 kg; Volumen 0.001667 m3
