# Freno de vapor, por el interior de fachada

- Propiedad del archivo: CYPE Ingenieros S.A.
- Formato: FIEBDC-3/2016
- Programa: Generador de precios de la construcción. CYPE Ingenieros, S.A.
- Fecha: 03/10/2024
- Ámbito geográfico: Región de Murcia
- Divisa: EUR
- Costes indirectos: 3 %
- IVA: 21 %

## N Aislamientos e impermeabilizaciones

### NE Estanqueidad

#### NEF Fachadas y medianerías

**NEF045** m² Freno de vapor, por el interior de fachada.
Freno de vapor con estanqueidad al aire, de polipropileno, con armadura Ursa Seco Membrane "URSA IBÉRICA AISLANTES", de 0,025 mm de espesor y 150 g/m², de 25 m de espesor de aire equivalente frente a la difusión de vapor de agua, según UNE-EN 1931, (Euroclase E de reacción al fuego, según UNE-EN 13501-1). Colocación en obra: con solapes, por el interior del cerramiento vertical. Incluso cinta adhesiva de doble cara, Ursa Seco "URSA IBÉRICA AISLANTES", para fijación a la superficie soporte y cinta adhesiva, Ursa Seco "URSA IBÉRICA AISLANTES", para el sellado de láminas para el control del vapor.
Incluye: Limpieza y preparación de la superficie. Corte y preparación. Fijación. Corte de la cinta de sellado. Colocación de la cinta de sellado.
Criterio de medición de proyecto: Superficie medida según documentación gráfica de Proyecto.
Criterio de medición de obra: Se medirá la superficie realmente ejecutada según especificaciones de Proyecto.

| Código | Ud | Descripción | Rendimiento | Precio | Importe |
|---|---|---|---|---|---|
| mt15urs020a | m² | Freno de vapor con estanqueidad al aire, de polipropileno, con armadura Ursa Seco Membrane "URSA IBÉRICA AISLANTES", de 0,025 mm de espesor y 150 g/m², de 25 m de espesor de aire equivalente frente a la difusión de vapor de agua, según UNE-EN 1931, (Euroclase E de reacción al fuego, según UNE-EN 13501-1). (material) | 1.1 | 4.12 | 4.532 |
| mt15urs030c | m | Cinta adhesiva de doble cara, Ursa Seco "URSA IBÉRICA AISLANTES", de 38 mm de anchura. (material) | 1.02 | 0.87 | 0.887 |
| mt15urs030f | m | Cinta adhesiva en tiras, Ursa Seco "URSA IBÉRICA AISLANTES", de 60 mm de anchura. (material) | 1.02 | 1.24 | 1.265 |
| mo054 | h | Oficial 1ª montador de aislamientos. (mano de obra) | 0.04 | 23.16 | 0.926 |
| mo101 | h | Ayudante montador de aislamientos. (mano de obra) | 0.02 | 21.78 | 0.436 |
| % | % | Costes directos complementarios | 2 % | 8.046 | 0.161 |
|  |  | Costes directos |  |  | 8.207 |

Residuos:
- colocación: mt15urs020a; factor de residuo 0.035

## Recursos

**mt15urs020a** m² Freno de vapor con estanqueidad al aire
Datos técnicos: Coste energético 17.233 MJ; Emisión de CO2 0.600 kg; Código LER 17 06 04; Masa del elemento 0.15 kg; Volumen 0.00025 m3
Residuos:
- embalaje: re170203 Plástico. (componente de residuo); rendimiento 0.034 kg; Código LER 17 02 03; Masa del elemento 1 kg; Volumen 0.001667 m3
