# Sellado estanco de paso de tubos con pieza prefabricada, en paramento de madera

- Propiedad del archivo: CYPE Ingenieros S.A.
- Formato: FIEBDC-3/2016
- Programa: Generador de precios de la construcción. CYPE Ingenieros, S.A.
- Fecha: 08/03/2024
- Ámbito geográfico: Región de Murcia
- Divisa: EUR
- Costes indirectos: 3 %
- IVA: 21 %

## N Aislamientos e impermeabilizaciones

### NE Estanqueidad

#### NEI Instalaciones

**NEI020** Ud Sellado estanco de paso de tubos con pieza prefabricada, en paramento de madera.
Sellado estanco con pieza, para un tubo de de 30 a 50 mm de diámetro, de caucho sintético EPDM, de 14x14 cm, con cinta autoadhesiva, de geotextil no tejido de polipropileno, con adhesivo acrílico sin disolventes y película de separación de papel siliconado, de 6 cm de anchura, en paramento de madera.
Incluye: Limpieza y preparación de la superficie. Colocación de la pieza. Corte de la cinta de sellado. Colocación de la cinta de sellado.
Criterio de medición de proyecto: Número de unidades previstas, según documentación gráfica de Proyecto.
Criterio de medición de obra: Se medirá el número de unidades realmente ejecutadas según especificaciones de Proyecto.

| Código | Ud | Descripción | Rendimiento | Precio | Importe |
|---|---|---|---|---|---|
| mt15sbi090aa | Ud | Pieza para la resolución del paso de instalaciones, para un tubo de 30 a 50 mm de diámetro, de caucho sintético EPDM, de 14x14 cm, para fijar con cinta autoadhesiva, rango de temperatura de trabajo de -40 a 150°C, para aplicar en interiores y exteriores. (material) | 1 | 5.09 | 5.090 |
| mt15sbi010a | m | Cinta autoadhesiva, de geotextil no tejido de polipropileno, con adhesivo acrílico sin disolventes y película de separación de papel siliconado, de 6 cm de anchura, rango de temperatura de trabajo de -40 a 90°C, para aplicar en interiores y exteriores, suministrada en rollos de 30 m de longitud. (material) | 0.6 | 0.85 | 0.510 |
| mo101 | h | Ayudante montador de aislamientos. (mano de obra) | 0.015 | 21.78 | 0.327 |
| % | % | Costes directos complementarios | 2 % | 5.927 | 0.119 |
|  |  | Costes directos |  |  | 6.046 |

Residuos:
- colocación: mt15sbi010a; factor de residuo 0.0275217

## Recursos

**mt15sbi090aa** Ud Pieza para la resolución del paso de instalaciones
Datos técnicos: Coste energético 7.694 MJ; Emisión de CO2 0.347 kg
Residuos:
- embalaje: re150101 Envases de papel y cartón. (componente de residuo); rendimiento 0.01 kg; Código LER 15 01 01; Masa del elemento 1 kg; Volumen 0.001333 m3
- embalaje: re170203 Plástico. (componente de residuo); rendimiento 0.006 kg; Código LER 17 02 03; Masa del elemento 1 kg; Volumen 0.001667 m3

**mt15sbi010a** m Cinta autoadhesiva
Datos técnicos: Coste energético 2.137 MJ; Emisión de CO2 0.067 kg; Código LER 17 02 03; Masa del elemento 0.023 kg; Volumen 0.000038 m3
