# Lámina altamente transpirable, por el interior de la cubierta inclinada

- Propiedad del archivo: CYPE Ingenieros S.A.
- Formato: FIEBDC-3/2016
- Programa: Generador de precios de la construcción. CYPE Ingenieros, S.A.
- Fecha: 03/10/2024
- Ámbito geográfico: Región de Murcia
- Divisa: EUR
- Costes indirectos: 3 %
- IVA: 21 %

## N Aislamientos e impermeabilizaciones

### NE Estanqueidad

#### NEN Cubiertas inclinadas

**NEN015** m² Lámina altamente transpirable, por el interior de la cubierta inclinada.
Lámina altamente transpirable, impermeable al agua de lluvia, de polipropileno, con armadura y bandas autoadhesivas en la cara inferior, de 0,6 mm de espesor y 170 g/m², de 0,02 m de espesor de aire equivalente frente a la difusión de vapor de agua, según UNE-EN 1931, estanqueidad al agua clase W1 según UNE-EN 1928, permeabilidad al aire 0,02 m³/h·m² a 50 Pa, Euroclase E de reacción al fuego, según UNE-EN 13501-1. Colocación en obra: con solapes, por el interior de la cubierta inclinada con una pendiente media del faldón mayor o igual al 30%. Incluso cola para el sellado de encuentros y grapas.
Incluye: Limpieza y preparación de la superficie. Corte y preparación. Sellado de encuentros. Colocación y fijación de la lámina para el control del vapor.
Criterio de medición de proyecto: Superficie medida según documentación gráfica de Proyecto.
Criterio de medición de obra: Se medirá la superficie realmente ejecutada según especificaciones de Proyecto.

| Código | Ud | Descripción | Rendimiento | Precio | Importe |
|---|---|---|---|---|---|
| mt15pdr150fd | m² | Lámina altamente transpirable, impermeable al agua de lluvia, de polipropileno, con armadura y bandas autoadhesivas en la cara inferior, de 0,6 mm de espesor y 170 g/m², de 0,02 m de espesor de aire equivalente frente a la difusión de vapor de agua, según UNE-EN 1931, estanqueidad al agua clase W1 según UNE-EN 1928, permeabilidad al aire 0,02 m³/h·m² a 50 Pa, Euroclase E de reacción al fuego, según UNE-EN 13501-1, con resistencia a los rayos UV de 3 meses, rango de temperatura de trabajo de -40 a 80°C, para colocar bajo revestimientos con lamas de madera, sin juntas abiertas, suministrada en rollos de 1,50x50 m, según UNE-EN 13859-2. (material) | 1.2 | 3.35 | 4.020 |
| mt15pdr300c | Ud | Grapa, de acero galvanizado, de 8 mm de altura; para la fijación de láminas para el control del vapor. (material) | 5 | 0.02 | 0.100 |
| mt15pdr310a | Ud | Cartucho de 310 ml de cola, a base de polímeros en dispersión acuosa, sin disolventes; para el sellado de láminas para el control del vapor. (material) | 0.17 | 14.08 | 2.394 |
| mo054 | h | Oficial 1ª montador de aislamientos. (mano de obra) | 0.039 | 23.16 | 0.903 |
| mo101 | h | Ayudante montador de aislamientos. (mano de obra) | 0.02 | 21.78 | 0.436 |
| % | % | Costes directos complementarios | 2 % | 7.853 | 0.157 |
|  |  | Costes directos |  |  | 8.010 |

Residuos:
- colocación: mt15pdr150fd; factor de residuo 0.035
- colocación: mt15pdr310a; factor de residuo 0.03

## Recursos

**mt15pdr150fd** m² Lámina altamente transpirable
Datos técnicos: Coste energético 19.092 MJ; Emisión de CO2 0.658 kg; Código LER 17 06 04; Masa del elemento 0.17 kg; Volumen 0.000283 m3
Residuos:
- embalaje: re170203 Plástico. (componente de residuo); rendimiento 0.034 kg; Código LER 17 02 03; Masa del elemento 1 kg; Volumen 0.001667 m3

**mt15pdr300c** Ud Grapa, de acero galvanizado, de 8 mm de altura; para la fijación de láminas para el control del vapor
Datos técnicos: Coste energético 0.713 MJ; Emisión de CO2 1.122 kg
Residuos:
- embalaje: re150101 Envases de papel y cartón. (componente de residuo); rendimiento 1.32 kg; Código LER 15 01 01; Masa del elemento 1 kg; Volumen 0.001333 m3

**mt15pdr310a** Ud Cartucho de 310 ml de cola
Datos técnicos: Coste energético 52.250 MJ; Emisión de CO2 2.596 kg; Código LER 17 09 04; Masa del elemento 0.39 kg; Volumen 0.00026 m3
Residuos:
- embalaje: re170203 Plástico; rendimiento 0.2 kg
