# Capa separadora en cubierta plana: lámina de polietileno

- Propiedad del archivo: CYPE Ingenieros S.A.
- Formato: FIEBDC-3/2016
- Programa: Generador de precios de la construcción. CYPE Ingenieros, S.A.
- Fecha: 03/10/2024
- Ámbito geográfico: Región de Murcia
- Divisa: EUR
- Costes indirectos: 3 %
- IVA: 21 %

## N Aislamientos e impermeabilizaciones

### NG Geosintéticos

#### NGU Cubiertas planas

**NGU020** m² Capa separadora en cubierta plana: lámina de polietileno.
Capa separadora en cubierta plana: film de polietileno de 0,05 mm de espesor y 46 g/m² de masa superficial. Colocación en obra: con solapes, directamente bajo el aislamiento térmico.
Incluye: Colocación de la capa separadora.
Criterio de medición de proyecto: Superficie medida según documentación gráfica de Proyecto.
Criterio de medición de obra: Se medirá la superficie realmente ejecutada según especificaciones de Proyecto, incluyendo las entregas y los solapes.

| Código | Ud | Descripción | Rendimiento | Precio | Importe |
|---|---|---|---|---|---|
| mt16png010a | m² | Film de polietileno de 0,05 mm de espesor y 46 g/m² de masa superficial. (material) | 1.1 | 0.17 | 0.187 |
| mo029 | h | Oficial 1ª aplicador de láminas impermeabilizantes. (mano de obra) | 0.02 | 22.53 | 0.451 |
| mo067 | h | Ayudante aplicador de láminas impermeabilizantes. (mano de obra) | 0.04 | 21.78 | 0.871 |
| % | % | Costes directos complementarios | 2 % | 1.509 | 0.030 |
|  |  | Costes directos |  |  | 1.539 |

Residuos:
- colocación: mt16png010a Film de polietileno de 0,05 mm de espesor y 46 g/m² de masa superficial; factor de residuo 0.06

## Recursos

**mt16png010a** m² Film de polietileno de 0,05 mm de espesor y 46 g/m² de masa superficial
Datos técnicos: Coste energético 8.629 MJ; Emisión de CO2 0.339 kg; Código LER 17 06 04; Masa del elemento 0.046 kg; Volumen 0.000077 m3
Residuos:
- embalaje: re170203 Plástico. (componente de residuo); rendimiento 0.024 kg; Código LER 17 02 03; Masa del elemento 1 kg; Volumen 0.001667 m3
