# Impermeabilización de piscinas. Sistema "ESTIL GURU"

- Propiedad del archivo: CYPE Ingenieros S.A.
- Formato: FIEBDC-3/2016
- Programa: Generador de precios de la construcción. CYPE Ingenieros, S.A.
- Fecha: 08/03/2024
- Ámbito geográfico: Región de Murcia
- Divisa: EUR
- Costes indirectos: 3 %
- IVA: 21 %

## N Aislamientos e impermeabilizaciones

### NI Impermeabilizaciones

#### NIA Fosos de ascensor, depósitos y piscinas

**NIA060** m² Impermeabilización de piscinas. Sistema "ESTIL GURU".
Impermeabilización de piscinas. Sistema "ESTIL GURU", formado por lámina impermeabilizante flexible tipo EVAC, WATER-STOP "ESTIL GURU", compuesta de una doble hoja de poliolefina termoplástica con acetato de vinil etileno, con ambas caras revestidas de fibras de poliéster y polipropileno no tejidas, de 0,57 mm de espesor y 270 g/m², fijada al soporte con adhesivo cementoso mejorado, deformable y tixotrópico, C2 TE S1 extendido con llana dentada. Incluso complementos de refuerzo en tratamiento de puntos singulares con banda de refuerzo, BANDA W-S 14 y adhesivo elástico impermeabilizante monocomponente, EASEAL.
Criterio de valoración económica: El precio no incluye el revestimiento.
Incluye: Limpieza y preparación de la superficie soporte. Colocación de la impermeabilización. Resolución de los puntos singulares. Sellado de juntas. Sellado de entregas.
Criterio de medición de proyecto: Superficie medida en proyección horizontal, según documentación gráfica de Proyecto, desde las caras interiores de los antepechos o petos perimetrales que la limitan.
Criterio de medición de obra: Se medirá, en proyección horizontal, la superficie realmente ejecutada según especificaciones de Proyecto, desde las caras interiores de los antepechos o petos perimetrales que la limitan.

| Código | Ud | Descripción | Rendimiento | Precio | Importe |
|---|---|---|---|---|---|
| mt09mcm060a | kg | Adhesivo cementoso mejorado, C2 TE S1, según UNE-EN 12004, deformable, con deslizamiento reducido y tiempo abierto ampliado, color gris, a base de cemento, áridos de granulometría fina, resinas sintéticas y aditivos especiales, con propiedades tixotrópicas y de endurecimiento sin retracción. (material) | 2.2 | 0.83 | 1.826 |
| mt15reg010f | m² | Lámina impermeabilizante flexible tipo EVAC, WATER-STOP "ESTIL GURU", compuesta de una doble hoja de poliolefina termoplástica con acetato de vinil etileno, con ambas caras revestidas de fibras de poliéster y polipropileno no tejidas, de 0,57 mm de espesor y 270 g/m², suministrada en rollos de 20 m de longitud y 2 m de anchura, según UNE-EN 13956. (material) | 1.03 | 13.81 | 14.224 |
| mt15reg035b | kg | Adhesivo elástico impermeabilizante monocomponente, color gris, EASEAL "ESTIL GURU", a base de cemento, áridos seleccionados, aditivos orgánicos y resinas, suministrado en sacos de 20 kg, para el sellado de juntas. (material) | 0.113 | 7.7 | 0.870 |
| mt15reg020a | m | Banda de refuerzo para lámina impermeabilizante flexible tipo EVAC, BANDA W-S 14 "ESTIL GURU", de 140 mm de anchura, compuesta de una doble hoja de poliolefina termoplástica con acetato de vinil etileno, con ambas caras revestidas de fibras de poliéster y polipropileno no tejidas, suministrada en rollos de 20 m de longitud. (material) | 0.5 | 2.39 | 1.195 |
| mo029 | h | Oficial 1ª aplicador de láminas impermeabilizantes. (mano de obra) | 0.104 | 22.53 | 2.343 |
| mo067 | h | Ayudante aplicador de láminas impermeabilizantes. (mano de obra) | 0.104 | 21.78 | 2.265 |
| % | % | Costes directos complementarios | 2 % | 22.723 | 0.454 |
|  |  | Costes directos |  |  | 23.177 |

Residuos:
- colocación: mt09mcm060a; factor de residuo 0.07
- colocación: mt15reg010f; factor de residuo 0.035
- colocación: mt15reg020a; factor de residuo 0.0693421

## Recursos

**mt09mcm060a** kg Adhesivo cementoso mejorado
Datos técnicos: Coste energético 3.871 MJ; Emisión de CO2 0.344 kg; Código LER 17 09 04; Masa del elemento 1 kg; Volumen 0.000667 m3
Residuos:
- embalaje: re170203 Plástico. (componente de residuo); rendimiento 0.003 kg; Código LER 17 02 03; Masa del elemento 1 kg; Volumen 0.001667 m3

**mt15reg010f** m² Lámina impermeabilizante flexible tipo EVAC
Datos técnicos: Coste energético 32.939 MJ; Emisión de CO2 1.635 kg; Código LER 17 02 03; Masa del elemento 0.27 kg; Volumen 0.00045 m3
Residuos:
- embalaje: re170203 Plástico; rendimiento 0.07 kg

**mt15reg020a** m Banda de refuerzo para lámina impermeabilizante flexible tipo EVAC
Datos técnicos: Coste energético 3.815 MJ; Emisión de CO2 0.189 kg; Código LER 17 02 03; Masa del elemento 0.038 kg; Volumen 0.000063 m3
Residuos:
- embalaje: re170203 Plástico; rendimiento 0.001 kg
