# Impermeabilización de ducha de obra con canaleta de drenaje, sistema "ESTIL GURU"

- Propiedad del archivo: CYPE Ingenieros S.A.
- Formato: FIEBDC-3/2016
- Programa: Generador de precios de la construcción. CYPE Ingenieros, S.A.
- Fecha: 08/03/2024
- Ámbito geográfico: Región de Murcia
- Divisa: EUR
- Costes indirectos: 3 %
- IVA: 21 %

## N Aislamientos e impermeabilizaciones

### NI Impermeabilizaciones

#### NIH Locales húmedos

**NIH140** Ud Impermeabilización de ducha de obra con canaleta de drenaje, sistema "ESTIL GURU".
Impermeabilización de paramentos verticales y horizontales de ducha de obra con canaleta de drenaje, sistema EVOLUX INOX "ESTIL GURU", compuesta por kit EVOLUX LISA 40, formado por lámina impermeabilizante flexible tipo EVAC de 2000x2000 mm compuesta de una doble hoja de poliolefina termoplástica con acetato de vinil etileno, con ambas caras revestidas de fibras de poliéster y polipropileno no tejidas, de 0,45 mm de espesor y 270 g/m², según UNE-EN 13956, con unión sellada en fábrica a un adaptador especial para conexión a el sumidero sifónico, convertible en no sifónico de PVC de 78 mm de altura, salida horizontal de 50 mm de diámetro, con rejilla, LISA, de acero inoxidable AISI 304, acabado satinado, de 400x53x1,5 mm y canaleta de drenaje de acero inoxidable AISI 304, acabado satinado, de 400x70 mm, manguito con reducción, para unión con junta elástica, de 50 mm de diámetro nominal en un extremo y 40 mm de diámetro nominal en el otro extremo; filtro de pelos; dos piezas para la resolución de ángulos internos, W-S DIN y dos piezas para la resolución de encuentros con tuberías pasantes de 25 mm de diámetro, W-S TUB, para una altura de instalación de 90 mm, y lámina impermeabilizante flexible tipo EVAC, WATER-STOP, compuesta de una doble hoja de poliolefina termoplástica con acetato de vinil etileno, con ambas caras revestidas de fibras de poliéster y polipropileno no tejidas, de 0,57 mm de espesor y 270 g/m², fijada al soporte con adhesivo cementoso mejorado C2 E. Incluso complementos de refuerzo en tratamiento de puntos singulares con banda de refuerzo, BANDA W-S 14 y adhesivo elástico impermeabilizante monocomponente, EASEAL.
Criterio de valoración económica: El precio no incluye la formación de pendientes ni el revestimiento.
Incluye: Corte y preparación de las láminas de poliolefinas. Extendido del adhesivo cementoso. Colocación de la impermeabilización. Colocación y fijación del kit. Ejecución de refuerzos en puntos singulares. Resolución de uniones. Sellado de juntas elásticas. Colocación de la rejilla.
Criterio de medición de proyecto: Número de unidades previstas, según documentación gráfica de Proyecto.
Criterio de medición de obra: Se medirá el número de unidades realmente ejecutadas según especificaciones de Proyecto.

| Código | Ud | Descripción | Rendimiento | Precio | Importe |
|---|---|---|---|---|---|
| mt15reg110aa | Ud | Kit EVOLUX LISA 40 "ESTIL GURU", formado por lámina impermeabilizante flexible tipo EVAC de 2000x2000 mm compuesta de una doble hoja de poliolefina termoplástica con acetato de vinil etileno, con ambas caras revestidas de fibras de poliéster y polipropileno no tejidas, de 0,45 mm de espesor y 270 g/m², según UNE-EN 13956, con unión sellada en fábrica a un adaptador especial para conexión a el sumidero sifónico, convertible en no sifónico de PVC de 78 mm de altura, salida horizontal de 50 mm de diámetro, con rejilla, LISA, de acero inoxidable AISI 304, acabado satinado, de 400x53x1,5 mm y canaleta de drenaje de acero inoxidable AISI 304, acabado satinado, de 400x70 mm, manguito con reducción, para unión con junta elástica, de 50 mm de diámetro nominal en un extremo y 40 mm de diámetro nominal en el otro extremo; filtro de pelos; dos piezas para la resolución de ángulos internos, W-S DIN y dos piezas para la resolución de encuentros con tuberías pasantes de 25 mm de diámetro, W-S TUB, para una altura de instalación de 90 mm, para impermeabilización y desagüe de ducha de obra. (material) | 1 | 254.98 | 254.980 |
| mt09mcr250a | kg | Adhesivo cementoso mejorado, C2 E, con tiempo abierto ampliado, según UNE-EN 12004, para la fijación de geomembranas, compuesto por cementos especiales, áridos seleccionados y resinas sintéticas. (material) | 20 | 0.7 | 14.000 |
| mt15reg010f | m² | Lámina impermeabilizante flexible tipo EVAC, WATER-STOP "ESTIL GURU", compuesta de una doble hoja de poliolefina termoplástica con acetato de vinil etileno, con ambas caras revestidas de fibras de poliéster y polipropileno no tejidas, de 0,57 mm de espesor y 270 g/m², suministrada en rollos de 20 m de longitud y 2 m de anchura, según UNE-EN 13956. (material) | 5.15 | 13.81 | 71.122 |
| mt15reg035b | kg | Adhesivo elástico impermeabilizante monocomponente, color gris, EASEAL "ESTIL GURU", a base de cemento, áridos seleccionados, aditivos orgánicos y resinas, suministrado en sacos de 20 kg, para el sellado de juntas. (material) | 0.9 | 7.7 | 6.930 |
| mt15reg020a | m | Banda de refuerzo para lámina impermeabilizante flexible tipo EVAC, BANDA W-S 14 "ESTIL GURU", de 140 mm de anchura, compuesta de una doble hoja de poliolefina termoplástica con acetato de vinil etileno, con ambas caras revestidas de fibras de poliéster y polipropileno no tejidas, suministrada en rollos de 20 m de longitud. (material) | 1 | 2.39 | 2.390 |
| mo029 | h | Oficial 1ª aplicador de láminas impermeabilizantes. (mano de obra) | 1.443 | 22.53 | 32.511 |
| mo067 | h | Ayudante aplicador de láminas impermeabilizantes. (mano de obra) | 1.443 | 21.78 | 31.429 |
| % | % | Costes directos complementarios | 2 % | 413.362 | 8.267 |
|  |  | Costes directos |  |  | 421.629 |

Residuos:
- colocación: mt15reg110aa; factor de residuo 0.0450222
- colocación: mt09mcr250a; factor de residuo 0.07
- colocación: mt15reg010f; factor de residuo 0.035
- colocación: mt15reg020a; factor de residuo 0.0693421

## Recursos

**mt15reg110aa** Ud Kit EVOLUX LISA 40 "ESTIL GURU"
Datos técnicos: Coste energético 104.630 MJ; Emisión de CO2 5.195 kg; Código LER 17 02 03; Masa del elemento 1.08 kg; Volumen 0.0018 m3

**mt09mcr250a** kg Adhesivo cementoso mejorado
Datos técnicos: Coste energético 3.871 MJ; Emisión de CO2 0.344 kg; Código LER 17 09 04; Masa del elemento 1 kg; Volumen 0.000667 m3
Residuos:
- embalaje: re170203 Plástico. (componente de residuo); rendimiento 0.003 kg; Código LER 17 02 03; Masa del elemento 1 kg; Volumen 0.001667 m3

**mt15reg010f** m² Lámina impermeabilizante flexible tipo EVAC
Datos técnicos: Coste energético 32.939 MJ; Emisión de CO2 1.635 kg; Código LER 17 02 03; Masa del elemento 0.27 kg; Volumen 0.00045 m3
Residuos:
- embalaje: re170203 Plástico; rendimiento 0.07 kg

**mt15reg020a** m Banda de refuerzo para lámina impermeabilizante flexible tipo EVAC
Datos técnicos: Coste energético 3.815 MJ; Emisión de CO2 0.189 kg; Código LER 17 02 03; Masa del elemento 0.038 kg; Volumen 0.000063 m3
Residuos:
- embalaje: re170203 Plástico; rendimiento 0.001 kg
