# Sellado de junta de dilatación con masilla bituminosa premoldeada

- Propiedad del archivo: CYPE Ingenieros S.A.
- Formato: FIEBDC-3/2016
- Programa: Generador de precios de la construcción. CYPE Ingenieros, S.A.
- Fecha: 03/10/2024
- Ámbito geográfico: Región de Murcia
- Divisa: EUR
- Costes indirectos: 3 %
- IVA: 21 %

## N Aislamientos e impermeabilizaciones

### NI Impermeabilizaciones

#### NIJ Juntas

**NIJ010** m Sellado de junta de dilatación con masilla bituminosa premoldeada.
Sellado de junta de dilatación de 20 mm de anchura, en paramento vertical exterior, con cordón de relleno para junta de dilatación, de masilla con base bituminosa tipo BH-II, sobre fondo de juntas para sellado en cordones de polietileno expandido, de 25 mm de diámetro; previa cubrición de la superficie de los flancos de la junta, para mejorar la adherencia de la masilla, con emulsión asfáltica aniónica sin cargas tipo EA; acabado mediante alisado del material con espátula.
Incluye: Limpieza del soporte. Protección de la superficie contigua a la junta. Relleno del fondo de la junta. Imprimación de los flancos de la junta. Aplicación de la masilla. Alisado final con espátula.
Criterio de medición de proyecto: Longitud medida según documentación gráfica de Proyecto.
Criterio de medición de obra: Se medirá la longitud realmente ejecutada según especificaciones de Proyecto.

| Código | Ud | Descripción | Rendimiento | Precio | Importe |
|---|---|---|---|---|---|
| mt15sja030cd | m | Fondo de juntas para sellado en cordones de polietileno expandido, de 25 mm de diámetro, para limitar la profundidad de la junta de dilatación. (material) | 1 | 0.4 | 0.400 |
| mt15sja010i | m | Cordón de relleno para junta de dilatación, de masilla con base bituminosa tipo BH-II, de 20 mm de diámetro, según UNE 104233. (material) | 1.05 | 2.42 | 2.541 |
| mt14iea020a | kg | Emulsión asfáltica aniónica sin cargas tipo EA, según UNE 104231. (material) | 0.05 | 2.05 | 0.103 |
| mo112 | h | Peón especializado construcción. (mano de obra) | 0.486 | 21.72 | 10.556 |
| % | % | Costes directos complementarios | 2 % | 13.600 | 0.272 |
|  |  | Costes directos |  |  | 13.872 |

Residuos:
- colocación: mt15sja030cd; factor de residuo 0.044
- colocación: mt15sja010i; factor de residuo 0.06
- colocación: mt14iea020a Emulsión asfáltica aniónica sin cargas tipo EA, según UNE 104231; factor de residuo 0.007

## Recursos

**mt15sja030cd** m Fondo de juntas para sellado en cordones de polietileno expandido
Datos técnicos: Coste energético 10.093 MJ; Emisión de CO2 0.091 kg; Código LER 17 02 03; Masa del elemento 0.034 kg; Volumen 0.000057 m3
Residuos:
- embalaje: re170201 Madera. (componente de residuo); rendimiento 0.04 kg; Código LER 17 02 01; Masa del elemento 1 kg; Volumen 0.000909 m3

**mt15sja010i** m Cordón de relleno para junta de dilatación
Datos técnicos: Coste energético 0.292 MJ; Emisión de CO2 0.052 kg; Código LER 17 03 02; Masa del elemento 0.005 kg; Volumen 0.000005 m3
Residuos:
- embalaje: re150101 Envases de papel y cartón. (componente de residuo); rendimiento 0.058 kg; Código LER 15 01 01; Masa del elemento 1 kg; Volumen 0.001333 m3

**mt14iea020a** kg Emulsión asfáltica aniónica sin cargas tipo EA, según UNE 104231
Datos técnicos: Coste energético 31.940 MJ; Emisión de CO2 0.230 kg; Código LER 17 03 02; Masa del elemento 1 kg; Volumen 0.001 m3
